# Tableau électrique provisoire de chantier

- Propriété du fichier: CYPE INGENIEROS, S.A.
- Format: FIEBDC-3/2002
- Zone géographique: Maroc
- Devise: MAD
- Coûts indirects: 3.00 %
- Frais généraux: 13.00 %
- Bénéfice: 6.00 %
- TVA: 20.00 %

## S Sécurité et santé

### SC Systèmes de protection collective

#### SCS Protection électrique

**SCS040** U Tableau électrique provisoire de chantier.
Tableau électrique provisoire de chantier pour une puissance maximale de 5 kW, composé d'un coffret de distribution avec dispositif d'urgence, de prises et de disjoncteurs magnétothermiques et différentiels nécessaires, amortissables en 4 utilisations.
Critère pour le métré: Nombre d'unités prévues, selon Plan général de coordination en matière de sécurité et de protection de la santé.
Critère pour le mémoire: On mesurera le nombre d'unités réellement mises en place selon spécifications d'Étude ou d'Étude Basique de Sécurité et Santé.

| Code | U | Désignation | Quantité | Prix | Montant |
|---|---|---|---|---|---|
| mt50spe020a | U | Tableau électrique provisoire de chantier pour une puissance maximum de 5 kW, composé d'un coffret de distribution avec dispositif d'urgence, avec degrés de protection IP55 et IK07, 3 prises avec dispositif de blocage et les disjoncteurs magnétothermiques et différentiels nécessaires, Comprend les éléments de fixation et les barrettes de dominos. (matériau) | 0.250 | 13257.93 | 3314.48 |
| mo119 | h | Compagnon professionnel III/CP2 Sécurité et Santé. (main-d'œuvre) | 1.100 | 62.19 | 68.41 |
| mo120 | h | Ouvrier Sécurité et Santé. (main-d'œuvre) | 1.100 | 52.11 | 57.32 |
| % | % | Frais de chantier des unités d'ouvrage | 2 % | 3440.21 | 68.80 |
|  |  | Coûts directs |  |  | 3509.01 |
