# Feu de balisage

- Propriété du fichier: CYPE INGENIEROS, S.A.
- Format: FIEBDC-3/2002
- Zone géographique: Maroc
- Devise: MAD
- Coûts indirects: 3.00 %
- Frais généraux: 13.00 %
- Bénéfice: 6.00 %
- TVA: 20.00 %

## S Sécurité et santé

### SS Signalisation de chantier

#### SSB Balisage

**SSB020** U Feu de balisage.
Fourniture, montage et démontage de feu de balisage intermittent pour signalisation, de couleur ambre, avec lampe Led, de 1,2 m de hauteur, amortissable en 10 utilisations, alimentée par 2 piles de 6 V 4R25. Comprend la maintenance dans des conditions sûres durant toute la période de temps requise.
Critère pour le métré: Nombre d'unités prévues, selon Plan général de coordination en matière de sécurité et de protection de la santé.
Critère pour le mémoire: On mesurera le nombre d'unités réellement mises en place selon spécifications d'Étude ou d'Étude Basique de Sécurité et Santé.

| Code | U | Désignation | Quantité | Prix | Montant |
|---|---|---|---|---|---|
| mt50bal040b | U | Feu de balisage intermittent pour signalisation, de couleur ambre, avec lampe Led et accroche métallique pour support. (matériau) | 0.100 | 234.30 | 23.43 |
| mt50bal041a | U | Pile de 6V type 4R25 standard. (matériau) | 2.000 | 60.25 | 120.50 |
| mo120 | h | Ouvrier Sécurité et Santé. (main-d'œuvre) | 0.110 | 48.31 | 5.31 |
| % | % | Frais de chantier des unités d'ouvrage | 2 % | 149.24 | 2.98 |
|  |  | Coûts directs |  |  | 152.22 |
