# Bâti support encastré pour séparateur d'urinoirs

- Propriété du fichier: CYPE INGENIEROS, S.A.
- Format: FIEBDC-3/2002
- Zone géographique: Maroc
- Devise: MAD
- Coûts indirects: 3.00 %
- Frais généraux: 13.00 %
- Bénéfice: 6.00 %
- TVA: 20.00 %

## T Équipements techniques

### TB Équipements sanitaires

#### TBW WC et urinoirs

**TBW230** U Bâti support encastré pour séparateur d'urinoirs.
Bâti support tubulaire prémonté, réglable en hauteur jusqu'à 200 mm, fini avec impression antioxydante, de 120 à 170 mm de profondeur, pour séparateur d'urinoirs et barre d'appui pour personnes handicapées, en réadaptation et du troisième âge, avec système de montage rapide et facile, avec fixations et panneau en bois renforcé. Installation encastrée dans un mur en maçonnerie.
Inclut: Implantation. Mise en place et fixation.
Critère pour le métré: Nombre d'unités prévues, selon documentation graphique du Projet.
Critère pour le mémoire: On mesurera le nombre d'unités réellement mises en place selon les spécifications du Projet.

| Code | U | Désignation | Quantité | Prix | Montant |
|---|---|---|---|---|---|
| mt30oli110a | U | Bâti support tubulaire prémonté, réglable en hauteur jusqu'à 200 mm, fini avec impression antioxydante, de 120 à 170 mm de profondeur, pour séparateur d'urinoirs et barre d'appui pour personnes handicapées, en réadaptation et du troisième âge, avec système de montage rapide et facile, avec fixations et panneau en bois renforcé, à encastrer dans un mur en maçonnerie ou dans une cloison de plaques de plâtre. (matériau) | 1.000 | 2282.91 | 2282.91 |
| op00tal010 |  | Perceuse. | 1.000 | 0.00 | 0.00 |
| op00ato010 |  | Tournevis. | 1.000 | 0.00 | 0.00 |
| mo008 | h | Compagnon professionnel III/CP2 plombier. (main-d'œuvre) | 0.330 | 64.20 | 21.19 |
| % | % | Frais de chantier des unités d'ouvrage | 2 % | 2304.10 | 46.08 |
|  |  | Coûts directs |  |  | 2350.18 |
