# Collecteur

- Propriété du fichier: CYPE INGENIEROS, S.A.
- Format: FIEBDC-3/2002
- Zone géographique: Maroc
- Devise: MAD
- Coûts indirects: 3.00 %
- Frais généraux: 13.00 %
- Bénéfice: 6.00 %
- TVA: 20.00 %

## T Équipements techniques

### TG Installations de gaz

#### TGI Installation intérieure

**TGI050** U Collecteur.
Collecteur en cuivre, avec entrée de 3/4" de diamètre et trois dérivations de 3/4" de diamètre, pour union vissée et manomètre en acier inoxydable. Comprend, les éléments de montage et les autres accessoires nécessaires à son bon fonctionnement.
Inclut: Implantation. Mise en place et fixation du collecteur. Montage, connexion et contrôle de son bon fonctionnement.
Critère pour le métré: Nombre d'unités prévues, selon documentation graphique du Projet.
Critère pour le mémoire: On mesurera le nombre d'unités réellement exécutées selon les spécifications du Projet.

| Code | U | Désignation | Quantité | Prix | Montant |
|---|---|---|---|---|---|
| mt43acc010b | U | Collecteur en cuivre, avec entrée de 3/4" de diamètre et trois dérivations de 3/4" de diamètre, pour union vissée. (matériau) | 1.000 | 864.98 | 864.98 |
| mt43acc020 | U | Manomètre en acier inoxydable pour une pression de 0 à 600 mbar, de 100 mm de diamètre, filet de connexion de 1/2" et précision du 0,5%. (matériau) | 1.000 | 1082.67 | 1082.67 |
| mo010 | h | Compagnon professionnel III/CP2 installateur de gaz. (main-d'œuvre) | 0.352 | 59.53 | 20.95 |
| mo109 | h | Ouvrier professionnel II/OP installateur de gaz. (main-d'œuvre) | 0.352 | 51.22 | 18.03 |
| % | % | Frais de chantier des unités d'ouvrage | 2 % | 1986.63 | 39.73 |
|  |  | Coûts directs |  |  | 2026.36 |
