# Détecteur conventionnel

- Propriété du fichier: CYPE INGENIEROS, S.A.
- Format: FIEBDC-3/2002
- Zone géographique: Maroc
- Devise: MAD
- Coûts indirects: 3.00 %
- Frais généraux: 13.00 %
- Bénéfice: 6.00 %
- TVA: 20.00 %

## T Équipements techniques

### TI Protections contre les incendies

#### TIA Détection et alarme

**TIA020** U Détecteur conventionnel.
Détecteur optique de fumées conventionnel, en ABS couleur blanche, constitué d'un élément sensible aux fumées claires, pour alimentation de 12 à 30 Vcc, avec double DEL d'activation et indicatrice d'alarme couleur rouge, sortie pour pilote de signalisation à distance et base universelle. Comprend les éléments de fixation.
Inclut: Implantation. Fixation de la base. Montage, connexion et contrôle de son bon fonctionnement.
Critère pour le métré: Nombre d'unités prévues, selon documentation graphique du Projet.
Critère pour le mémoire: On mesurera le nombre d'unités réellement exécutées selon les spécifications du Projet.

| Code | U | Désignation | Quantité | Prix | Montant |
|---|---|---|---|---|---|
| mt41pig070 | U | Détecteur optique de fumées conventionnel, en ABS couleur blanche, constitué d'un élément sensible aux fumées claires, pour alimentation de 12 à 30 Vcc, avec double DEL d'activation et indicatrice d'alarme couleur rouge, sortie pour pilote de signalisation à distance et base universelle, selon NF EN 54-7. Comprend les éléments de fixation. (matériau) | 1.000 | 318.71 | 318.71 |
| mo006 | h | Compagnon professionnel III/CP2 installateur de réseaux et d'équipements de détection et de sécurité. (main-d'œuvre) | 0.550 | 59.53 | 32.74 |
| mo105 | h | Ouvrier professionnel II/OP installateur de réseaux et d'équipements de détection et de sécurité. (main-d'œuvre) | 0.550 | 51.22 | 28.17 |
| % | % | Frais de chantier des unités d'ouvrage | 2 % | 379.62 | 7.59 |
|  |  | Coûts directs |  |  | 387.21 |
