# Armoire pour extincteur à poudre. Installation en surface

- Propriété du fichier: CYPE INGENIEROS, S.A.
- Format: FIEBDC-3/2002
- Zone géographique: Maroc
- Devise: MAD
- Coûts indirects: 3.00 %
- Frais généraux: 13.00 %
- Bénéfice: 6.00 %
- TVA: 20.00 %

## T Équipements techniques

### TI Protections contre les incendies

#### TIX Extincteurs

**TIX100** U Armoire pour extincteur à poudre. Installation en surface.
Armoire en tôle d'acier finition avec peinture époxy couleur rouge RAL 3000, avec porte pleine, de 270x640x220 mm, pour extincteur à poudre de 6 à 12 kg. Installation en surface. Comprend les accessoires de montage.
Inclut: Mise en place et fixation de l'armoire.
Critère pour le métré: Nombre d'unités prévues, selon documentation graphique du Projet.
Critère pour le mémoire: On mesurera le nombre d'unités réellement mises en place selon les spécifications du Projet.

| Code | U | Désignation | Quantité | Prix | Montant |
|---|---|---|---|---|---|
| mt41ixw110a | U | Armoire en tôle d'acier finition avec peinture époxy couleur rouge RAL 3000, avec porte pleine, de 270x640x220 mm, pour extincteur à poudre de 6 à 12 kg, avec les accessoires de montage. (matériau) | 1.000 | 727.45 | 727.45 |
| mo113 | h | Ouvrier d'exécution I/OE1 construction. (main-d'œuvre) | 0.220 | 52.11 | 11.46 |
| % | % | Frais de chantier des unités d'ouvrage | 2 % | 738.91 | 14.78 |
|  |  | Coûts directs |  |  | 753.69 |
