# Liaison équipotentielle

- Propriété du fichier: CYPE INGENIEROS, S.A.
- Format: FIEBDC-3/2002
- Zone géographique: Maroc
- Devise: MAD
- Coûts indirects: 3.00 %
- Frais généraux: 13.00 %
- Bénéfice: 6.00 %
- TVA: 20.00 %

## T Équipements techniques

### TL Installations électriques

#### TLT Mise à la terre et liaisons équipotentielles

**TLT020** U Liaison équipotentielle.
Liaison équipotentielle locale par conducteur rigide de cuivre de 2,5 mm² de section, en connectant au collecteur de terre du tableau électrique toutes les canalisations métalliques existantes et tous les éléments conducteurs accessibles dans les pièces humides avec des colliers en laiton. Comprend les boîtes de raccord et les barrettes de dominos. Totalement montée, connectée et testée.
Inclut: Implantation. Connexion de la liaison d'équipotentialité locale au collecteur de terre du tableau électrique. Tracé de la ligne de la liaison d'équipotentialité locale. Fixation. Tracé des dérivations de terre. Connexion des dérivations. Connexion aux canalisations métalliques et à toutes les masses.
Critère pour le métré: Nombre d'unités prévues, selon documentation graphique du Projet.
Critère pour le mémoire: On mesurera le nombre d'unités réellement exécutées selon les spécifications du Projet.

| Code | U | Désignation | Quantité | Prix | Montant |
|---|---|---|---|---|---|
| mt35ttc020h | m | Conducteur rigide unipolaire en cuivre, isolé, 2,5 mm² de section, pour réseau équipotentiel local. (matériau) | 7.000 | 3.56 | 24.92 |
| mt35ttc030 | U | Collier en laiton. (matériau) | 5.000 | 19.17 | 95.85 |
| mt35www020 | U | Matériel auxiliaire pour installations de prise de terre. (matériau) | 0.250 | 15.74 | 3.94 |
| mo003 | h | Compagnon professionnel III/CP2 électricien. (main-d'œuvre) | 0.880 | 64.20 | 56.50 |
| mo102 | h | Ouvrier professionnel II/OP électricien. (main-d'œuvre) | 0.880 | 55.25 | 48.62 |
| % | % | Frais de chantier des unités d'ouvrage | 2 % | 229.83 | 4.60 |
|  |  | Coûts directs |  |  | 234.43 |
