# Tuyauterie en polyéthylène (PE)

- Propriété du fichier: CYPE INGENIEROS, S.A.
- Format: FIEBDC-3/2002
- Zone géographique: Maroc
- Devise: MAD
- Coûts indirects: 3.00 %
- Frais généraux: 13.00 %
- Bénéfice: 6.00 %
- TVA: 20.00 %

## T Équipements techniques

### TN Canalisations pour fluides

#### TNE En polyéthylène

**TNE010** m Tuyauterie en polyéthylène (PE).
Tuyauterie constituée de tube en polyéthylène PE 100, de couleur noire avec des bandes de couleur bleue, de 32 mm de diamètre extérieur et 2 mm d'épaisseur, SDR17, PN=10 atm. Installation enterrée. Comprend les accessoires et les pièces spéciales.
Critère d'évaluation économique: Le prix ne comprend ni l'excavation ni le remblai de la tranchée.
Inclut: Implantation. Mise en place des tubes, des accessoires et des pièces spéciales.
Critère pour le métré: Longueur mesurée selon documentation graphique du Projet.
Critère pour le mémoire: On mesurera la longueur réellement exécutée selon les spécifications du Projet.

| Code | U | Désignation | Quantité | Prix | Montant |
|---|---|---|---|---|---|
| mt37tpa020bcg | m | Tube en polyéthylène PE 100, de couleur noire avec des bandes de couleur bleue, de 32 mm de diamètre extérieur et 2 mm d'épaisseur, SDR17, PN=10 atm, selon NF EN 12201-2, avec le prix augmenté de 30% pour cause d'accessoires et pièces spéciales. (matériau) | 1.000 | 17.56 | 17.56 |
| mo008 | h | Compagnon professionnel III/CP2 plombier. (main-d'œuvre) | 0.066 | 59.53 | 3.93 |
| mo107 | h | Ouvrier professionnel II/OP plombier. (main-d'œuvre) | 0.066 | 51.22 | 3.38 |
| % | % | Frais de chantier des unités d'ouvrage | 2 % | 24.87 | 0.50 |
|  |  | Coûts directs |  |  | 25.37 |
