# Tuyauterie multicouche en polypropylène random copolymère résistant à la température/polypropylène random copolymère résistant à la température/polypropylène random copolymère (PP-RCT/PP-RCT/PP-R)

- Propriété du fichier: CYPE INGENIEROS, S.A.
- Format: FIEBDC-3/2002
- Zone géographique: Maroc
- Devise: MAD
- Coûts indirects: 3.00 %
- Frais généraux: 13.00 %
- Bénéfice: 6.00 %
- TVA: 20.00 %

## T Équipements techniques

### TN Canalisations pour fluides

#### TNM Multicouches

**TNM100** m Tuyauterie multicouche en polypropylène random copolymère résistant à la température/polypropylène random copolymère résistant à la température/polypropylène random copolymère (PP-RCT/PP-RCT/PP-R).
Tuyauterie constituée de tube multicouche en polypropylène random copolymère résistant à la température/polypropylène random copolymère résistant à la température/polypropylène random copolymère (PP-RCT/PP-RCT/PP-R), série 3,2, de 16 mm de diamètre extérieur et 2,2 mm d'épaisseur. Installation en surface. Comprend le matériau auxiliaire pour le montage et la fixation à l'ouvrage, les accessoires et les pièces spéciales.
Inclut: Implantation. Mise en place et fixation des tuyaux, des accessoires et des pièces spéciales.
Critère pour le métré: Longueur mesurée selon documentation graphique du Projet.
Critère pour le mémoire: On mesurera la longueur réellement exécutée selon les spécifications du Projet.

| Code | U | Désignation | Quantité | Prix | Montant |
|---|---|---|---|---|---|
| mt37toa403a | U | Matériau auxiliaire pour montage et fixation à l'ouvrage des tuyaux multicouche en polypropylène random copolymère résistant à la température/polypropylène random copolymère résistant à la température/polypropylène random copolymère (PP-RCT/PP-RCT/PP-R), série 3,2, de 16 mm de diamètre extérieur. (matériau) | 1.000 | 1.28 | 1.28 |
| mt37toa113ag | m | Tube multicouche en polypropylène random copolymère résistant à la température/polypropylène random copolymère résistant à la température/polypropylène random copolymère (PP-RCT/PP-RCT/PP-R), série 3,2, de 16 mm de diamètre extérieur et 2,2 mm d'épaisseur, selon NF EN ISO 15874-2, avec le prix augmenté de 30% pour cause d'accessoires et pièces spéciales. (matériau) | 1.000 | 40.42 | 40.42 |
| op00ato010 |  | Tournevis. | 1.000 | 0.00 | 0.00 |
| op00mar010 |  | Marteau. | 1.000 | 0.00 | 0.00 |
| op00tal010 |  | Perceuse. | 1.000 | 0.00 | 0.00 |
| mo008 | h | Compagnon professionnel III/CP2 plombier. (main-d'œuvre) | 0.044 | 59.53 | 2.62 |
| mo107 | h | Ouvrier professionnel II/OP plombier. (main-d'œuvre) | 0.044 | 51.22 | 2.25 |
| % | % | Frais de chantier des unités d'ouvrage | 2 % | 46.57 | 0.93 |
|  |  | Coûts directs |  |  | 47.50 |
