# Regard

- Propriété du fichier: CYPE INGENIEROS, S.A.
- Format: FIEBDC-3/2002
- Zone géographique: Maroc
- Devise: MAD
- Coûts indirects: 3.00 %
- Frais généraux: 13.00 %
- Bénéfice: 6.00 %
- TVA: 20.00 %

## T Équipements techniques

### TP Installations de distribution de l'eau

#### TPA Accessoires

**TPA090** U Regard.
Formation de regard enterré, de dimensions intérieures 40x40x50 cm, en béton massif, coulé "in situ" BCN: CPJ-CEM II/A 32,5 ES - TP - B 35 - 15/25 - E: 5b - NA - P 18-305, sur dallage en béton massif BCN: CPJ-CEM II/A 32,5 ES - TP - B 35 - 15/25 - E: 5b - NA - P 18-305 de 15 cm d'épaisseur, avec cadre et couvercle en fonte classe B-125 selon NF EN 124, pour l'hébergement de la vanne; excavation préalable avec des moyens mécaniques et remblayage postérieur de l'arrière avec un matériau granulaire. Comprend le moule réutilisable en tôle métallique, amortissable en 20 utilisations.
Critère d'évaluation économique: Le prix ne comprend pas la vanne.
Inclut: Implantation. Excavation avec des moyens mécaniques. Suppression des terres lâches du fond de l'excavation. Coulage et compactage du béton pour la réalisation du dallage. Mise en place du coffrage métallique. Coulage et compactage du béton pour former le regard après humidification du coffrage. Retrait du coffrage. Connexion des tubes au regard. Mise en place du couvercle. Remblayage de l'arrière.
Critère pour le métré: Nombre d'unités prévues, selon documentation graphique du Projet.
Critère pour le mémoire: On mesurera le nombre d'unités réellement exécutées selon les spécifications du Projet.

| Code | U | Désignation | Quantité | Prix | Montant |
|---|---|---|---|---|---|
| mt10hmf040djnf | m³ | Béton non armé prêt à l'emploi BCN: CPJ-CEM II/A 32,5 ES - TP - B 35 - 15/25 - E: 5b - NA - P 18-305. (matériau) | 0.198 | 1109.90 | 219.76 |
| mt08aaa010a | m³ | Eau. (matériau) | 0.006 | 17.79 | 0.11 |
| mt01arg005a | t | Sable de carrière, pour mortier confectionné sur le chantier. (matériau) | 0.021 | 190.71 | 4.00 |
| mt08cem000a | kg | Ciment gris en sacs. (matériau) | 6.480 | 1.29 | 8.36 |
| mt08adt010 | kg | Adjuvant hydrofuge pour imperméabilisation des mortiers ou des bétons. (matériau) | 0.130 | 14.23 | 1.85 |
| mt08epr030a | U | Moule réutilisable pour la réalisation de regards de section carrée de 40x40x50 cm, de tôle métallique, y compris accessoires de montage. (matériau) | 0.050 | 2168.81 | 108.44 |
| mt11tfa010a | U | Cadre et tampon en fonte, 40x40 cm, pour regard à tampon amovible, classe B-125 selon NF EN 124. (matériau) | 1.000 | 237.84 | 237.84 |
| mt01arr010a | t | Grave de carrière, de 19 à 25 mm de diamètre. (matériau) | 0.355 | 121.84 | 43.25 |
| mq01ret020b | h | Rétro chargeuse sur pneus, de 70 kW. (matériel) | 0.043 | 357.04 | 15.35 |
| au00auh040 |  | Vibreur de béton, électrique. | 1.000 | 0.00 | 0.00 |
| mo020 | h | Compagnon professionnel III/CP2 construction. (main-d'œuvre) | 0.990 | 57.66 | 57.08 |
| mo113 | h | Ouvrier d'exécution I/OE1 construction. (main-d'œuvre) | 0.740 | 48.31 | 35.75 |
| % | % | Frais de chantier des unités d'ouvrage | 2 % | 731.79 | 14.64 |
|  |  | Coûts directs |  |  | 746.43 |
