# Tabouret siphoïde

- Propriété du fichier: CYPE INGENIEROS, S.A.
- Format: FIEBDC-3/2002
- Zone géographique: Maroc
- Devise: MAD
- Coûts indirects: 3.00 %
- Frais généraux: 13.00 %
- Bénéfice: 6.00 %
- TVA: 20.00 %

## T Équipements techniques

### TQ Installations d'évacuation des eaux usées

#### TQV Dérivations individuelles

**TQV050** U Tabouret siphoïde.
Tabouret siphoïde en polypropylène avec charge minérale, insonorisé, dBlue FTRAP "JIMTEN-ALIAXIS", de 110 mm de diamètre, avec quatre entrées de 40 mm de diamètre et une sortie de 40 mm de diamètre, avec couvercle plein en acier inoxydable, placé superficiellement sous le plancher. Comprend le prolongateur.
Inclut: Présentation à sec des tubes. Montage, connexion et contrôle de son bon fonctionnement.
Critère pour le métré: Nombre d'unités prévues, selon documentation graphique du Projet.
Critère pour le mémoire: On mesurera le nombre d'unités réellement exécutées selon les spécifications du Projet.

| Code | U | Désignation | Quantité | Prix | Montant |
|---|---|---|---|---|---|
| mt36boj020d | U | Tabouret siphoïde en polypropylène avec charge minérale, insonorisé, dBlue FTRAP "JIMTEN-ALIAXIS", de 110 mm de diamètre, avec quatre entrées de 40 mm de diamètre et une sortie de 40 mm de diamètre, avec couvercle plein en acier inoxydable. (matériau) | 1.000 | 290.99 | 290.99 |
| mt36boj025b | U | Tube en polypropylène avec charge minérale, pour la prolongation d'un tabouret siphoïde dBlue "JIMTEN-ALIAXIS", de 110 mm de diamètre et de 500 mm de hauteur. (matériau) | 1.000 | 127.52 | 127.52 |
| mo008 | h | Compagnon professionnel III/CP2 plombier. (main-d'œuvre) | 0.275 | 64.20 | 17.66 |
| mo107 | h | Ouvrier professionnel II/OP plombier. (main-d'œuvre) | 0.138 | 55.25 | 7.62 |
| % | % | Frais de chantier des unités d'ouvrage | 2 % | 443.79 | 8.88 |
|  |  | Coûts directs |  |  | 452.67 |
