# Prise de surface de fin de réseau de dispersion

- Propriété du fichier: CYPE INGENIEROS, S.A.
- Format: FIEBDC-3/2002
- Zone géographique: Maroc
- Devise: MAD
- Coûts indirects: 3.00 %
- Frais généraux: 13.00 %
- Bénéfice: 6.00 %
- TVA: 20.00 %

## T Équipements techniques

### TT Installations de télécommunication

#### TTH Réseaux de câbles de cuivre

**TTH040** U Prise de surface de fin de réseau de dispersion.
Prise de surface de fin de réseau de dispersion constituée de connecteur femelle type RJ-45 de 8 contacts, catégorie 6 et boîte en saillie, de 47x64,5x25,2 mm, couleur blanche.
Inclut: Mise en place. Connexion et contrôle de son bon fonctionnement.
Critère pour le métré: Nombre d'unités prévues, selon documentation graphique du Projet.
Critère pour le mémoire: On mesurera le nombre d'unités réellement exécutées selon les spécifications du Projet.

| Code | U | Désignation | Quantité | Prix | Montant |
|---|---|---|---|---|---|
| mt40mta050a | U | Prise de surface simple constituée de connecteur femelle type RJ-45 de 8 contacts, catégorie 6 et boîte en saillie, de 47x64,5x25,2 mm, couleur blanche. (matériau) | 1.000 | 146.90 | 146.90 |
| mo001 | h | Compagnon professionnel III/CP2 installateur en télécommunications. (main-d'œuvre) | 0.198 | 64.20 | 12.71 |
| % | % | Frais de chantier des unités d'ouvrage | 2 % | 159.61 | 3.19 |
|  |  | Coûts directs |  |  | 162.80 |
