# Manchon pour gaine souple

- Propriété du fichier: CYPE INGENIEROS, S.A.
- Format: FIEBDC-3/2002
- Zone géographique: Maroc
- Devise: MAD
- Coûts indirects: 3.00 %
- Frais généraux: 13.00 %
- Bénéfice: 6.00 %
- TVA: 20.00 %

## T Équipements techniques

### TV Climatisation et ventilation

#### TVA Distribution d'air

**TVA190** U Manchon pour gaine souple.
Manchon en tôle galvanisée, de 203 mm de diamètre, pour la fixation de gaine souple aux conduits de climatisation. Comprend le ruban d'aluminium et les éléments de fixation.
Inclut: Mise en place et fixation des pièces spéciales au réseau de conduits.
Critère pour le métré: Nombre d'unités prévues, selon documentation graphique du Projet.
Critère pour le mémoire: On mesurera le nombre d'unités réellement exécutées selon les spécifications du Projet.

| Code | U | Désignation | Quantité | Prix | Montant |
|---|---|---|---|---|---|
| mt42coi135e | U | Manchon en tôle galvanisée, de 203 mm de diamètre, pour la fixation de gaine souple aux conduits de climatisation. (matériau) | 1.050 | 73.04 | 76.69 |
| mt42con020 | m | Ruban autoadhésif en aluminium, de 50 microns d'épaisseur et 65 mm de largeur, à base de résines acryliques, pour le scellement et la fixation de l'isolation. (matériau) | 0.702 | 2.60 | 1.83 |
| mt42con135 | U | Bride et support pour fixation de gaines souples pour conduite d'air dans des installations de climatisation. (matériau) | 0.700 | 20.54 | 14.38 |
| mo005 | h | Compagnon professionnel III/CP2 installateur de climatisation. (main-d'œuvre) | 0.110 | 59.53 | 6.55 |
| mo104 | h | Ouvrier professionnel II/OP installateur de climatisation. (main-d'œuvre) | 0.110 | 51.22 | 5.63 |
| % | % | Frais de chantier des unités d'ouvrage | 2 % | 105.08 | 2.10 |
|  |  | Coûts directs |  |  | 107.18 |
