# Unité extérieure d'air conditionné

- Propriété du fichier: CYPE INGENIEROS, S.A.
- Format: FIEBDC-3/2002
- Zone géographique: Maroc
- Devise: MAD
- Coûts indirects: 3.00 %
- Frais généraux: 13.00 %
- Bénéfice: 6.00 %
- TVA: 20.00 %

## T Équipements techniques

### TV Climatisation et ventilation

#### TVJ Système Mitsubishi Electric HVRF, hybride à débit de réfrigérant variable

**TVJ020** U Unité extérieure d'air conditionné.
Unité extérieure d'air conditionné, pour système air-air multisplit, avec débit variable de réfrigérant, pour gaz R-32, alimentation triphasée (400V/50Hz), gamme Hybrid City Multi, série HVRF-Y, modèle PUHY-M200YNW-A1 "MITSUBISHI ELECTRIC", puissance frigorifique nominale 22,4 kW (température de bulbe humide de l'air intérieur 19°C, température de bulbe sec de l'air extérieur 35°C), EER 4,05, SEER 6,54, consommation électrique nominale en refroidissement 5,53 kW, intervalle de fonctionnement de température de bulbe sec de l'air extérieur en refroidissement de -5 à 52°C, puissance calorifique nominale 25 kW (température de bulbe sec de l'air intérieur 20°C, température de bulbe humide de l'air extérieur 6°C), COP 4,38, SCOP 3,65, consommation électrique nominale en chauffage 5,7 kW, intervalle de fonctionnement de température de bulbe sec de l'air extérieur en chauffage de -20 à 15,5°C, connectibilité d'au maximum 26 unités intérieures avec un pourcentage de capacité minimum de 50% et maximum de 130%, compresseur scroll hermétiquement scellé avec contrôle Inverter, 920x1858x740 mm, poids 222 kg, pression sonore 58 dBA, puissance sonore 75 dBA, débit d'air 170 m³/min, longueur totale maximale d'une tuyauterie frigorifique 1000 m, différence maximale de hauteur d'installation 90 m si l'unité extérieure se trouve au-dessus des unités intérieures et 60 m si elle se trouve en dessous.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mee007a | U | Unité extérieure d'air conditionné, pour système air-air multisplit, avec débit variable de réfrigérant, pour gaz R-32, alimentation triphasée (400V/50Hz), gamme Hybrid City Multi, série HVRF-Y, modèle PUHY-M200YNW-A1 "MITSUBISHI ELECTRIC", puissance frigorifique nominale 22,4 kW (température de bulbe humide de l'air intérieur 19°C, température de bulbe sec de l'air extérieur 35°C), EER 4,05, SEER 6,54, consommation électrique nominale en refroidissement 5,53 kW, intervalle de fonctionnement de température de bulbe sec de l'air extérieur en refroidissement de -5 à 52°C, puissance calorifique nominale 25 kW (température de bulbe sec de l'air intérieur 20°C, température de bulbe humide de l'air extérieur 6°C), COP 4,38, SCOP 3,65, consommation électrique nominale en chauffage 5,7 kW, intervalle de fonctionnement de température de bulbe sec de l'air extérieur en chauffage de -20 à 15,5°C, connectibilité d'au maximum 26 unités intérieures avec un pourcentage de capacité minimum de 50% et maximum de 130%, compresseur scroll hermétiquement scellé avec contrôle Inverter, 920x1858x740 mm, poids 222 kg, pression sonore 58 dBA, puissance sonore 75 dBA, débit d'air 170 m³/min, longueur totale maximale d'une tuyauterie frigorifique 1000 m, différence maximale de hauteur d'installation 90 m si l'unité extérieure se trouve au-dessus des unités intérieures et 60 m si elle se trouve en dessous. (matériau) | 1.000 | 159355.84 | 159355.84 |
| mo005 | h | Compagnon professionnel III/CP2 installateur de climatisation. (main-d'œuvre) | 6.618 | 64.20 | 424.88 |
| mo104 | h | Ouvrier professionnel II/OP installateur de climatisation. (main-d'œuvre) | 6.618 | 55.25 | 365.64 |
| % | % | Frais de chantier des unités d'ouvrage | 2 % | 160146.36 | 3202.93 |
|  |  | Coûts directs |  |  | 163349.29 |
