# Point d'inspection et d'évacuation des condensats, pour intérieur

- Propriété du fichier: CYPE INGENIEROS, S.A.
- Format: FIEBDC-3/2002
- Zone géographique: Maroc
- Devise: MAD
- Coûts indirects: 3.00 %
- Frais généraux: 13.00 %
- Bénéfice: 6.00 %
- TVA: 20.00 %

## T Équipements techniques

### TV Climatisation et ventilation

#### TVW Ventilation géothermique: puits canadiens

**TVW050** U Point d'inspection et d'évacuation des condensats, pour intérieur.
Point d'inspection et d'évacuation des condensats, pour intérieur, constitué de croix en acier galvanisé avec joints en EPDM à double lèvre, de 160 mm de diamètre nominal; couvercle en acier galvanisé, de 160 mm de diamètre nominal; réduction concentrique en acier galvanisé, de 160 mm de diamètre nominal initial et 80 mm de diamètre nominal final avec joint de EPDM; couvercle de drainage en acier galvanisé, de 80 mm de diamètre nominal et siphon pour l'évacuation des condensats.
Inclut: Montage, connexion et contrôle de son bon fonctionnement.
Critère pour le métré: Nombre d'unités prévues, selon documentation graphique du Projet.
Critère pour le mémoire: On mesurera le nombre d'unités réellement exécutées selon les spécifications du Projet.

| Code | U | Désignation | Quantité | Prix | Montant |
|---|---|---|---|---|---|
| mt42vgg050a | U | Croix en acier galvanisé avec joints en EPDM à double lèvre, de 160 mm de diamètre nominal. (matériau) | 1.000 | 465.36 | 465.36 |
| mt42vgg051a | U | Couvercle en acier galvanisé, de 160 mm de diamètre nominal. (matériau) | 1.000 | 93.07 | 93.07 |
| mt42vgg052a | U | Réduction concentrique en acier galvanisé, de 160 mm de diamètre nominal initial et 80 mm de diamètre nominal final avec joint de EPDM. (matériau) | 1.000 | 186.15 | 186.15 |
| mt42vgg053a | U | Couvercle de drainage en acier galvanisé, de 80 mm de diamètre nominal. (matériau) | 1.000 | 139.61 | 139.61 |
| mt42vgg054a | U | Siphon pour l'évacuation des condensats. (matériau) | 1.000 | 46.54 | 46.54 |
| mo011 | h | Compagnon professionnel III/CP2 monteur. (main-d'œuvre) | 0.220 | 59.53 | 13.10 |
| mo080 | h | Ouvrier professionnel II/OP monteur. (main-d'œuvre) | 0.220 | 51.29 | 11.28 |
| % | % | Frais de chantier des unités d'ouvrage | 2 % | 955.11 | 19.10 |
|  |  | Coûts directs |  |  | 974.21 |
