# Module de clôture métallique en profilés creux, à encastrer

- Propriété du fichier: CYPE Ingenieros S.A.
- Format: FIEBDC-3/2016
- Logiciel: Générateur de prix de la construction. CYPE Ingenieros, S.A.
- Date: 19/06/2024
- Zone géographique: Maroc
- Devise: MAD
- Coûts indirects: 3 %
- Frais généraux: 13 %
- Bénéfice: 6 %
- TVA: 20 %

## A VRD et aménagements extérieurs

### AL Clôtures et divisions

#### ALG Grilles et grillages métalliques

**ALG100** U Module de clôture métallique en profilés creux, à encastrer.
Module de clôture métallique de 1440 mm de longueur, constitué de profilés creux de section circulaire, en acier galvanisé (Z 275), finition laqué de couleur RAL de 2 mm d'épaisseur, 60 mm de diamètre et 1800 mm de hauteur, avec un espacement maximal de 100 mm entre les profilés, avec couvercle supérieur hémisphérique en plastique et une base horizontale métallique, de 60x100 mm, fixée aux profilés par soudure, pour encastrer 300 mm dans un mur en béton.
Critère d'évaluation économique: Le prix ne comprend pas le mur en béton.
Inclut: Implantation. Présentation des modules. Aplomb et nivellement des modules. Fixation à l'armature du mur.
Critère pour le métré: Nombre d'unités prévues, selon documentation graphique du Projet.
Critère pour le mémoire: On mesurera le nombre d'unités réellement exécutées selon les spécifications du Projet.

| Code | U | Désignation | Quantité | Prix | Montant |
|---|---|---|---|---|---|
| mt26aae150a | U | Module de clôture métallique de 1440 mm de longueur, constitué de profilés creux de section circulaire, en acier galvanisé (Z 275), finition laqué de couleur RAL de 2 mm d'épaisseur, 60 mm de diamètre et 1800 mm de hauteur, avec un espacement maximal de 100 mm entre les profilés, avec couvercle supérieur hémisphérique en plastique et une base horizontale métallique, de 60x100 mm, fixée aux profilés par soudure. (matériau) | 1 | 2628.64 | 2628.640 |
| mt08var050 | kg | Fil de fer galvanisé pour attacher, de 1,30 mm de diamètre. (matériau) | 0.1 | 17.79 | 1.779 |
| mo018 | h | Compagnon professionnel III/CP2 menuisier PVC et métal. (main-d'œuvre) | 0.55 | 58.54 | 32.197 |
| mo059 | h | Ouvrier professionnel II/OP menuisier PVC et métal. (main-d'œuvre) | 0.55 | 51.45 | 28.298 |
| % | % | Frais de chantier des unités d'ouvrage | 2 % | 2690.914 | 53.818 |
|  |  | Coûts directs |  |  | 2744.732 |

Déchets:
- pose: mt08var050 Fil de fer galvanisé pour attacher, de 1,30 mm de diamètre; facteur de déchet 0.0038

## Ressources

**mt08var050** kg Fil de fer galvanisé pour attacher, de 1,30 mm de diamètre
Données techniques: Coût énergétique 25.100 MJ; Émission de CO2 2.560 kg; Code CED 17 04 05; Masse de l'élément 1 kg; Volume 0.000476 m3
