# Système de coffrage pour mur de soutènement en béton

- Propriété du fichier: CYPE Ingenieros S.A.
- Format: FIEBDC-3/2016
- Logiciel: Générateur de prix de la construction. CYPE Ingenieros, S.A.
- Date: 06/11/2024
- Zone géographique: Maroc
- Devise: MAD
- Coûts indirects: 3 %
- Frais généraux: 13 %
- Bénéfice: 6 %
- TVA: 20 %

## A VRD et aménagements extérieurs

### AT Terrassement

#### ATS Murs de soutènement

**ATS040** m² Système de coffrage pour mur de soutènement en béton.
Montage et démontage sur une face du mur, d'un système de coffrage à deux faces avec finition à revêtir, réalisé avec panneaux métalliques modulaires, amortissables en 150 utilisations, pour la réalisation d'un mur en béton armé, de jusqu'à 3 m de hauteur et surface plane, pour le soutènement des terres. Comprend les tubes en PVC pour la formation de boulins; les espaceurs de coffrage pour passage des tiges; les éléments de soutien, fixation et étaiement nécessaires à la stabilité; et liquide décoffrant, pour éviter l'adhérence du béton au coffrage.
Inclut: Implantation du coffrage sur la fondation. Nettoyage de la base d'appui du mur dans la fondation. Mise en place de tubes pour la formation de boulins. Mise en place d'espaceurs de coffrage pour passage des tiges. Montage du système de coffrage. Mise en place des éléments de soutien, fixation et appui. Aplomb et nivellement du coffrage. Démontage du système de coffrage. Nettoyage et stockage du coffrage.
Critère pour le métré: Surface de coffrage en contact avec le béton, mesurée selon documentation graphique du Projet.
Critère pour le mémoire: On mesurera la surface de coffrage en contact avec le béton réellement exécutée selon les spécifications du Projet.

| Code | U | Désignation | Quantité | Prix | Montant |
|---|---|---|---|---|---|
| mt08eme070a | m² | Panneaux métalliques modulaires, pour coffrer murs en béton de jusqu'à 3 m de hauteur. (matériau) | 0.007 | 2379.72 | 16.658 |
| mt08eme075j | U | Structure support de système de coffrage vertical, pour murs en béton à deux faces, de jusqu'à 3 m de hauteur, constituée de contrefiches métalliques pour stabilisation et aplomb de la surface coffrante. (matériau) | 0.007 | 3272.11 | 22.905 |
| mt08dba010d | l | Agent démoulant, à base d'huiles spéciales, émulsionnable à l'eau, pour coffrages métalliques, phénoliques ou en bois. (matériau) | 0.03 | 21.47 | 0.644 |
| mt11var300 | m | Tuyau en PVC lisse, de divers diamètres. (matériau) | 0.02 | 73.85 | 1.477 |
| mt08var204 | U | Espaceurs de coffrage en PVC pour le passage des tiges de coffrage, de plusieurs diamètres et longueurs. (matériau) | 0.4 | 16.06 | 6.424 |
| mo044 | h | Compagnon professionnel III/CP2 coffreur. (main-d'œuvre) | 0.303 | 60.54 | 18.344 |
| mo091 | h | Ouvrier professionnel II/OP coffreur. (main-d'œuvre) | 0.33 | 53.85 | 17.771 |
| % | % | Frais de chantier des unités d'ouvrage | 2 % | 84.223 | 1.684 |
|  |  | Coûts directs |  |  | 85.907 |

Déchets:
- pose: mt08eme070a Panneaux métalliques modulaires, pour coffrer murs en béton de jusqu'à 3 m de hauteur; facteur de déchet 1
- pose: mt08dba010d Agent démoulant, à base d'huiles spéciales, émulsionnable à l'eau, pour coffrages métalliques, phénoliques ou en bois; facteur de déchet 0.07

## Ressources

**mt08eme070a** m² Panneaux métalliques modulaires, pour coffrer murs en béton de jusqu'à 3 m de hauteur
Données techniques: Coût énergétique 314.560 MJ; Émission de CO2 16.320 kg; Code CED 17 04 05; Masse de l'élément 32 kg; Volume 0.015238 m3

**mt08dba010d** l Agent démoulant, à base d'huiles spéciales, émulsionnable à l'eau, pour coffrages métalliques, phénoliques ou en bois
Données techniques: Coût énergétique 82.642 MJ; Émission de CO2 4.474 kg; Code CED 17 09 04; Masse de l'élément 0.932 kg; Volume 0.000621 m3
Déchets:
- emballage: re150104 Emballages métalliques. (composant de déchet); quantité 0.042 kg; Code CED 15 01 04; Masse de l'élément 1 kg; Volume 0.001667 m3
