# Apport de terre végétale

- Propriété du fichier: CYPE Ingenieros S.A.
- Format: FIEBDC-3/2016
- Logiciel: Générateur de prix de la construction. CYPE Ingenieros, S.A.
- Date: 12/06/2025
- Zone géographique: Maroc
- Devise: MAD
- Coûts indirects: 3 %
- Frais généraux: 13 %
- Bénéfice: 6 %
- TVA: 20 %

## A VRD et aménagements extérieurs

### AV Espaces verts et mobilier urbain

#### AVP Préparation du terrain

**AVP050** m³ Apport de terre végétale.
Apport de terre végétale criblée et fertilisée, fournie en vrac et étendue avec des moyens mécaniques, via rétro-pelleteuse, en couches d'épaisseur uniforme et sans endommager les plantes existantes.
Inclut: Entassement de la terre végétale. Extension et profilage de la terre végétale. Signalisation et protection du terrain.
Critère pour le métré: Volume mesuré selon documentation graphique du Projet.
Critère pour le mémoire: On mesurera le volume réellement exécuté selon les spécifications du Projet.

| Code | U | Désignation | Quantité | Prix | Montant |
|---|---|---|---|---|---|
| mt48tie035a | m³ | Terre végétale criblée et fertilisée, fournie en vrac. (matériau) | 1.15 | 303.56 | 349.094 |
| mq01exn020a | h | Rétro-pelleteuse hydraulique sur pneus, de 105 kW. (matériel) | 0.07 | 453.63 | 31.754 |
| mo115 | h | Ouvrier jardinier. (main-d'œuvre) | 0.077 | 52.11 | 4.012 |
| % | % | Frais de chantier des unités d'ouvrage | 2 % | 384.860 | 7.697 |
|  |  | Coûts directs |  |  | 392.557 |

Déchets:
- pose: mt48tie035a Terre végétale criblée et fertilisée, fournie en vrac; facteur de déchet 0.003

## Ressources

**mt48tie035a** m³ Terre végétale criblée et fertilisée, fournie en vrac
Données techniques: Coût énergétique 574.000 MJ; Émission de CO2 41.000 kg; Code CED 17 05 04; Masse de l'élément 2050 kg; Volume 1.28125 m3
