# Démolition d'un revêtement avec pièces en pierre naturelle

- Propriété du fichier: CYPE Ingenieros S.A.
- Format: FIEBDC-3/2016
- Logiciel: Générateur de prix de la construction. CYPE Ingenieros, S.A.
- Date: 19/06/2024
- Zone géographique: Maroc
- Devise: MAD
- Coûts indirects: 3 %
- Frais généraux: 13 %
- Bénéfice: 6 %
- TVA: 20 %

## E Enveloppe et finition extérieure

### EB Revêtements et bardages de parement

#### EBD Démolitions

**EBD040** m² Démolition d'un revêtement avec pièces en pierre naturelle.
Démontage d'un revêtement avec pièces en pierre naturelle avec des agrafes d'ancrage, avec des moyens manuels, et récupération, entassement et mise en place du matériau au même emplacement, sans affecter la stabilité du système d'ancrage, et chargement manuel dans le camion ou la benne.
Inclut: Démontage de l'élément. Classement et étiquetage. Stockage des matériaux à réutiliser. Remise en place de l'élément. Retrait et entassement des restes de travaux. Nettoyage des restes d'ouvrage. Chargement manuel des restes de travaux dans le camion ou la benne.
Critère pour le métré: Surface mesurée selon documentation graphique du Projet.
Critère pour le mémoire: On mesurera la surface réellement démontée selon les spécifications du Projet.

| Code | U | Désignation | Quantité | Prix | Montant |
|---|---|---|---|---|---|
| mo011 | h | Compagnon professionnel III/CP2 monteur. (main-d'œuvre) | 0.55 | 59.53 | 32.742 |
| mo080 | h | Ouvrier professionnel II/OP monteur. (main-d'œuvre) | 0.55 | 51.29 | 28.210 |
| % | % | Frais de chantier des unités d'ouvrage | 2 % | 60.952 | 1.219 |
|  |  | Coûts directs |  |  | 62.171 |
