# Imperméabilisation d'un mur de maçonnerie en contact avec le terrain, par sa face extérieure, avec des émulsions bitumineuses

- Propriété du fichier: CYPE Ingenieros S.A.
- Format: FIEBDC-3/2016
- Logiciel: Générateur de prix de la construction. CYPE Ingenieros, S.A.
- Date: 28/10/2025
- Zone géographique: Maroc
- Devise: MAD
- Coûts indirects: 3 %
- Frais généraux: 13 %
- Bénéfice: 6 %
- TVA: 20 %

## E Enveloppe et finition extérieure

### EE Étanchéité: imperméabilisations

#### EEM Murs de sous-sol

**EEM020** m² Imperméabilisation d'un mur de maçonnerie en contact avec le terrain, par sa face extérieure, avec des émulsions bitumineuses.
Imperméabilisation d'un mur de maçonnerie en blocs de béton en contact avec le terrain, par sa face extérieure, avec émulsion bitumineuse anionique sans charges, appliquée en deux couches, (rendement: 1,2 kg/m² par couche); sur une couche de régularisation de mortier de ciment, confectionné sur chantier, avec adjuvant hydrofuge, dosage 1:5, de 2 cm d'épaisseur, finition lissée.
Inclut: Application de la couche de régularisation. Réalisation avec du mortier de l'angle en arrondi. Application de la première couche. Application de la deuxième couche.
Critère pour le métré: Surface mesurée selon documentation graphique du Projet.
Critère pour le mémoire: On mesurera la surface réellement exécutée selon les spécifications du Projet.

| Code | U | Désignation | Quantité | Prix | Montant |
|---|---|---|---|---|---|
| mt08aaa010a | m³ | Eau. (matériau) | 0.006 | 17.85 | 0.107 |
| mt01arg005a | t | Sable de carrière, pour mortier confectionné sur le chantier. (matériau) | 0.032 | 191.34 | 6.123 |
| mt08cem000a | kg | Ciment gris en sacs. (matériau) | 6 | 1.3 | 7.800 |
| mt08adt010 | kg | Adjuvant hydrofuge pour imperméabilisation des mortiers ou des bétons. (matériau) | 0.12 | 14.28 | 1.714 |
| mt14ies010a | kg | Émulsion bitumineuse anionique sans charges. (matériau) | 2.4 | 30.28 | 72.672 |
| mo032 | h | Compagnon professionnel III/CP2 poseur de produits imperméabilisants. (main-d'œuvre) | 0.121 | 62.19 | 7.525 |
| mo070 | h | Ouvrier professionnel II/OP poseur de produits imperméabilisants. (main-d'œuvre) | 0.121 | 55.31 | 6.693 |
| mo020 | h | Compagnon professionnel III/CP2 construction. (main-d'œuvre) | 0.486 | 62.19 | 30.224 |
| mo113 | h | Ouvrier d'exécution I/OE1 construction. (main-d'œuvre) | 0.243 | 52.11 | 12.663 |
| % | % | Frais de chantier des unités d'ouvrage | 2 % | 145.521 | 2.910 |
|  |  | Coûts directs |  |  | 148.431 |

Déchets:
- pose: mt01arg005a Sable de carrière, pour mortier confectionné sur le chantier; facteur de déchet 0.00501329
- pose: mt08cem000a Ciment gris en sacs; facteur de déchet 0.00756
- pose: mt08adt010 Adjuvant hydrofuge pour imperméabilisation des mortiers ou des bétons; facteur de déchet 0.055
- pose: mt14ies010a Émulsion bitumineuse anionique sans charges; facteur de déchet 0.007

## Ressources

**mt08aaa010a** m³ Eau
Données techniques: Coût énergétique 60.000 MJ; Émission de CO2 30.000 kg

**mt01arg005a** t Sable de carrière, pour mortier confectionné sur le chantier
Données techniques: Coût énergétique 75.000 MJ; Émission de CO2 4.000 kg; Code CED 01 04 08; Masse de l'élément 1000 kg; Volume 0.666667 m3

**mt08cem000a** kg Ciment gris en sacs
Données techniques: Coût énergétique 4.214 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.166 MJ; Émission de CO2 2.823 kg; Code CED 17 09 04; Masse de l'élément 1 kg; Volume 0.000667 m3
Déchets:
- emballage: re170203 Plastique; quantité 0.032 kg

**mt14ies010a** kg Émulsion bitumineuse anionique sans charges
Données techniques: Coût énergétique 31.940 MJ; Émission de CO2 0.230 kg; Code CED 17 03 02; Masse de l'élément 1 kg; Volume 0.001 m3
