# Volet en aluminium

- Propriété du fichier: CYPE Ingenieros S.A.
- Format: FIEBDC-3/2016
- Logiciel: Générateur de prix de la construction. CYPE Ingenieros, S.A.
- Date: 06/11/2024
- Zone géographique: Maroc
- Devise: MAD
- Coûts indirects: 3 %
- Frais généraux: 13 %
- Bénéfice: 6 %
- TVA: 20 %

## E Enveloppe et finition extérieure

### EF Fermetures et protections solaires

#### EFV Volets

**EFV070** U Volet en aluminium.
Volet en aluminium, type à persiennes, d'un vantail battante, à lames fixes, de 500x1500 mm, finition en anodisé naturel, avec une épaisseur minimale de 15 microns, gamme basique. Mise en place extérieure de fenêtre. Épaisseur et qualité du processus d'anodisation garanti par le tampon EWAA-EURAS. Comprend le silicone neutre pour le scellement des joints périphériques, ferrures (charnières, serrures et poignées), la visserie en acier inoxydable, les éléments d'étanchéité et les accessoires.
Inclut: Mise en place et fixation du cadre. Mise en place et fixation des éléments d'accroche. Mise en place du vantail.
Critère pour le métré: Nombre d'unités prévues, selon documentation graphique du Projet.
Critère pour le mémoire: On mesurera le nombre d'unités réellement exécutées selon les spécifications du Projet.

| Code | U | Désignation | Quantité | Prix | Montant |
|---|---|---|---|---|---|
| mt25dcg010a | m | Profilé en aluminium anodisé naturel, pour formation de cadre de fenêtre dans des systèmes de volets battants, gamme basique, y compris joints d'étanchéité du vantail, avec le certificat de qualité EWAA-EURAS (QUALANOD). (matériau) | 4 | 45.22 | 180.880 |
| mt25dcg060a | m | Profilé en aluminium anodisé naturel, pour formation de vantail de fenêtre dans des systèmes de volets, gamme basique, y compris joint d'étanchéité du vantail, avec le certificat de qualité EWAA-EURAS (QUALANOD). (matériau) | 3.8 | 46.92 | 178.296 |
| mt25dcg066a | m | Profilé en aluminium anodisé naturel, pour formation de complément porte-lames dans des systèmes de volets, gamme basique, avec le certificat de qualité EWAA-EURAS (QUALANOD). (matériau) | 0.64 | 17.75 | 11.360 |
| mt25dcg070a | m | Profilé en aluminium anodisé naturel, pour formation de lame terminale dans des systèmes de volets, gamme basique, avec le certificat de qualité EWAA-EURAS (QUALANOD). (matériau) | 0.64 | 35.01 | 22.406 |
| mt25dcg090a | m | Profilé en aluminium anodisé naturel, pour formation de lame fixe dans des systèmes de volets, gamme basique, avec le certificat de qualité EWAA-EURAS (QUALANOD). (matériau) | 11.52 | 25.65 | 295.488 |
| mt25pfx200ea | U | Kit composé d'équerres, de couvercles de condensation et d'une sortie d'eau, et de ferrures de fenêtre battante s'ouvrant vers l'intérieur à un vantail. (matériau) | 1 | 281.36 | 281.360 |
| mt15sja100 | U | Cartouche de mastic de silicone neutre. (matériau) | 0.14 | 42.85 | 5.999 |
| mo018 | h | Compagnon professionnel III/CP2 menuisier PVC et métal. (main-d'œuvre) | 1.1 | 58.54 | 64.394 |
| mo059 | h | Ouvrier professionnel II/OP menuisier PVC et métal. (main-d'œuvre) | 1.1 | 51.45 | 56.595 |
| % | % | Frais de chantier des unités d'ouvrage | 2 % | 1096.778 | 21.936 |
|  |  | Coûts directs |  |  | 1118.714 |

Déchets:
- pose: mt25dcg010a; facteur de déchet 0.048
- pose: mt25dcg060a; facteur de déchet 0.048
- pose: mt25dcg066a; facteur de déchet 0.048
- pose: mt25dcg070a; facteur de déchet 0.048
- pose: mt25dcg090a; facteur de déchet 0.048
- pose: mt15sja100 Cartouche de mastic de silicone neutre; facteur de déchet 0.06

## Ressources

**mt25dcg010a** m Profilé en aluminium anodisé naturel
Données techniques: Coût énergétique 571.984 MJ; Émission de CO2 43.224 kg; Code CED 17 04 02; Masse de l'élément 5 kg; Volume 0.003333 m3
Déchets:
- emballage: re170203 Plastique. (composant de déchet); quantité 0.005 kg; Code CED 17 02 03; Masse de l'élément 1 kg; Volume 0.001667 m3

**mt25dcg060a** m Profilé en aluminium anodisé naturel
Données techniques: Coût énergétique 287.377 MJ; Émission de CO2 21.710 kg; Code CED 17 04 02; Masse de l'élément 2.51 kg; Volume 0.001673 m3
Déchets:
- emballage: re170203 Plastique; quantité 0.005 kg

**mt25dcg066a** m Profilé en aluminium anodisé naturel
Données techniques: Coût énergétique 287.377 MJ; Émission de CO2 21.710 kg; Code CED 17 04 02; Masse de l'élément 2.51 kg; Volume 0.001673 m3
Déchets:
- emballage: re170203 Plastique; quantité 0.005 kg

**mt25dcg070a** m Profilé en aluminium anodisé naturel
Données techniques: Coût énergétique 287.377 MJ; Émission de CO2 21.710 kg; Code CED 17 04 02; Masse de l'élément 2.51 kg; Volume 0.001673 m3
Déchets:
- emballage: re170203 Plastique; quantité 0.005 kg

**mt25dcg090a** m Profilé en aluminium anodisé naturel
Données techniques: Coût énergétique 287.377 MJ; Émission de CO2 21.710 kg; Code CED 17 04 02; Masse de l'élément 2.51 kg; Volume 0.001673 m3
Déchets:
- emballage: re170203 Plastique; quantité 0.005 kg

**mt15sja100** U Cartouche de mastic de silicone neutre
Données techniques: Coût énergétique 87.088 MJ; Émission de CO2 3.667 kg; Code CED 17 09 04; Masse de l'élément 0.45 kg; Volume 0.0003 m3
Déchets:
- emballage: re170203 Plastique; quantité 0.1 kg
