# Démontage d'un vantail de porte d'entrée au logement

- Propriété du fichier: CYPE Ingenieros S.A.
- Format: FIEBDC-3/2016
- Logiciel: Générateur de prix de la construction. CYPE Ingenieros, S.A.
- Date: 19/06/2024
- Zone géographique: Maroc
- Devise: MAD
- Coûts indirects: 3 %
- Frais généraux: 13 %
- Bénéfice: 6 %
- TVA: 20 %

## E Enveloppe et finition extérieure

### EM Menuiseries extérieures

#### EMD Dépose

**EMD050** U Démontage d'un vantail de porte d'entrée au logement.
Démontage d'un vantail de porte blindée d'entrée au logement de menuiserie en bois, avec des moyens manuels, et récupération, entassement et montage du matériau au même emplacement, et chargement manuel dans le camion ou la benne.
Critère d'évaluation économique: Le prix comprend le démontage des feuillures, des couvre-joints et des ferrures.
Inclut: Démontage de l'élément. Classement et étiquetage. Stockage des matériaux à réutiliser. Remise en place de l'élément. Retrait et entassement des restes de travaux. Nettoyage des restes d'ouvrage. Chargement manuel des restes de travaux dans le camion ou la benne.
Critère pour le métré: Nombre d'unités prévues, selon documentation graphique du Projet.
Critère pour le mémoire: On mesurera le nombre d'unités réellement démontées et montées selon les spécifications du Projet.

| Code | U | Désignation | Quantité | Prix | Montant |
|---|---|---|---|---|---|
| mo017 | h | Compagnon professionnel III/CP2 menuisier bois. (main-d'œuvre) | 0.45 | 58.67 | 26.402 |
| mo058 | h | Ouvrier professionnel II/OP menuisier bois. (main-d'œuvre) | 0.45 | 51.68 | 23.256 |
| % | % | Frais de chantier des unités d'ouvrage | 2 % | 49.658 | 0.993 |
|  |  | Coûts directs |  |  | 50.651 |

Déchets:
- démolition: ruo170201 Bois. (composant de déchet); quantité 4.31 kg; Code CED 17 02 01; Masse de l'élément 1 kg; Volume 0.000909 m3
- démolition: ruo170405 Fer et acier. (composant de déchet); quantité 1.5 kg; Code CED 17 04 05; Masse de l'élément 1 kg; Volume 0.000476 m3
