# Cloison de bureau en aluminium

- Propriété du fichier: CYPE Ingenieros S.A.
- Format: FIEBDC-3/2016
- Logiciel: Générateur de prix de la construction. CYPE Ingenieros, S.A.
- Date: 06/11/2024
- Zone géographique: Maroc
- Devise: MAD
- Coûts indirects: 3 %
- Frais généraux: 13 %
- Bénéfice: 6 %
- TVA: 20 %

## F Aménagements et finitions

### FC Cloisons

#### FCB Cloisons amovibles

**FCB040** U Cloison de bureau en aluminium.
Cloison de bureau pleine de 4x2,9 m de panneau à rainure et languette composé de deux tôles en aluminium prélaqué et isolation intermédiaire en laine minérale, profilés en aluminium prélaqué et arrêt supérieur de panneau à rainure et languette composé de deux tôles en aluminium prélaqué. Comprend les ferrures, les arrêts, le scellement des joints, les supports, les rencontres avec d'autres types de parements, la mise en place de conduites pour les installations et le perçage des trous pour les boîtes d'encastrement. Totalement terminée.
Inclut: Implantation et marquage des points de fixation. Aplomb, nivellement et fixation des profilés qui forment l'ossature. Mise en place et fixation des panneaux. Mise en place de la canalisation pour les installations. Traitement des joints. Arrêt du périmètre de l'élément, par les deux faces.
Critère pour le métré: Nombre d'unités prévues, selon documentation graphique du Projet.
Critère pour le mémoire: On mesurera le nombre d'unités réellement exécutées selon les spécifications du Projet.

| Code | U | Désignation | Quantité | Prix | Montant |
|---|---|---|---|---|---|
| mt26mal010a | m² | Panneau plein à rainures et languettes pour cloisons de bureau, constitué de deux tôles en aluminium prélaqué avec isolation intermédiaire en laine minérale de conductivité thermique 0,039 W/(mK). (matériau) | 11.3 | 709.85 | 8021.305 |
| mt26mal020a | m | Profil en "U" en aluminium prélaqué pour cloisons de bureau. (matériau) | 9.7 | 81.3 | 788.610 |
| mt26mal030a | m | Plinthe en aluminium prélaqué pour cloisons de bureau. (matériau) | 3.9 | 104.06 | 405.834 |
| mo011 | h | Compagnon professionnel III/CP2 monteur. (main-d'œuvre) | 6.601 | 59.53 | 392.958 |
| mo080 | h | Ouvrier professionnel II/OP monteur. (main-d'œuvre) | 6.601 | 51.29 | 338.565 |
| % | % | Frais de chantier des unités d'ouvrage | 2 % | 9947.272 | 198.945 |
|  |  | Coûts directs |  |  | 10146.217 |

## Ressources

**mt26mal010a** m² Panneau plein à rainures et languettes pour cloisons de bureau
Données techniques: Coût énergétique 6.984 MJ; Émission de CO2 0.343 kg
Déchets:
- emballage: re170203 Plastique. (composant de déchet); quantité 0.065 kg; Code CED 17 02 03; Masse de l'élément 1 kg; Volume 0.001667 m3
- emballage: re170604 Matériaux d'isolation distincts de ceux spécifiés dans les codes 17 06 01 et 17 06 03. (composant de déchet); quantité 0.013 kg; Code CED 17 06 04; Masse de l'élément 1 kg; Volume 0.001667 m3
