# Profilé autoadhésif de transition entre les revêtements à différents niveaux, en acier inoxydable

- Propriété du fichier: CYPE Ingenieros S.A.
- Format: FIEBDC-3/2016
- Logiciel: Générateur de prix de la construction. CYPE Ingenieros, S.A.
- Date: 19/06/2024
- Zone géographique: Maroc
- Devise: MAD
- Coûts indirects: 3 %
- Frais généraux: 13 %
- Bénéfice: 6 %
- TVA: 20 %

## F Aménagements et finitions

### FE Éléments complémentaires de finitions

#### FEP Profilés décoratifs

**FEP090** m Profilé autoadhésif de transition entre les revêtements à différents niveaux, en acier inoxydable.
Profilé autoadhésif de transition entre les revêtements à différents niveaux, en acier inoxydable AISI 304, avec surface lisse, de 50 mm de largeur pour franchir des dénivelés entre 12 et 18 mm.
Inclut: Préparation de la surface support. Implantation. Découpe et préparation. Mise en place et fixation.
Critère pour le métré: Longueur mesurée selon documentation graphique du Projet. Le métré par casses et découpes n'a pas été augmenté, puisque 5% de pièces de plus ont été considérées dans la décomposition.
Critère pour le mémoire: On mesurera la longueur réellement exécutée selon les spécifications du Projet.

| Code | U | Désignation | Quantité | Prix | Montant |
|---|---|---|---|---|---|
| mt18jpc060rd | m | Profilé autoadhésif de transition entre les revêtements à différents niveaux, en acier inoxydable AISI 304, avec surface lisse, de 50 mm de largeur pour franchir des dénivelés entre 12 et 18 mm. (matériau) | 1.05 | 86.95 | 91.298 |
| mo023 | h | Compagnon professionnel III/CP2 carreleur en revêtements de sols. (main-d'œuvre) | 0.055 | 57.66 | 3.171 |
| % | % | Frais de chantier des unités d'ouvrage | 2 % | 94.469 | 1.889 |
|  |  | Coûts directs |  |  | 96.358 |

Déchets:
- pose: mt18jpc060rd; facteur de déchet 0.0045006

## Ressources

**mt18jpc060rd** m Profilé autoadhésif de transition entre les revêtements à différents niveaux
Données techniques: Coût énergétique 40.252 MJ; Émission de CO2 5.841 kg; Code CED 17 04 05; Masse de l'élément 0.829 kg; Volume 0.000395 m3
Déchets:
- emballage: re170203 Plastique. (composant de déchet); quantité 0.008 kg; Code CED 17 02 03; Masse de l'élément 1 kg; Volume 0.001667 m3
