# Profilé autoadhésif de transition entre les revêtements à différents niveaux, en aluminium

- Propriété du fichier: CYPE Ingenieros S.A.
- Format: FIEBDC-3/2016
- Logiciel: Générateur de prix de la construction. CYPE Ingenieros, S.A.
- Date: 19/06/2024
- Zone géographique: Maroc
- Devise: MAD
- Coûts indirects: 3 %
- Frais généraux: 13 %
- Bénéfice: 6 %
- TVA: 20 %

## F Aménagements et finitions

### FE Éléments complémentaires de finitions

#### FEP Profilés décoratifs

**FEP100** m Profilé autoadhésif de transition entre les revêtements à différents niveaux, en aluminium.
Profilé autoadhésif de transition entre les revêtements à différents niveaux, en aluminium anodisé, avec surface lisse, de 39 mm de largeur pour franchir des dénivelés entre 8 et 15 mm.
Inclut: Préparation de la surface support. Implantation. Découpe et préparation. Mise en place et fixation.
Critère pour le métré: Longueur mesurée selon documentation graphique du Projet. Le métré par casses et découpes n'a pas été augmenté, puisque 5% de pièces de plus ont été considérées dans la décomposition.
Critère pour le mémoire: On mesurera la longueur réellement exécutée selon les spécifications du Projet.

| Code | U | Désignation | Quantité | Prix | Montant |
|---|---|---|---|---|---|
| mt18jpc060cg | m | Profilé autoadhésif de transition entre les revêtements à différents niveaux, en aluminium anodisé, avec surface lisse, de 39 mm de largeur pour franchir des dénivelés entre 8 et 15 mm. (matériau) | 1.05 | 72.57 | 76.199 |
| mo023 | h | Compagnon professionnel III/CP2 carreleur en revêtements de sols. (main-d'œuvre) | 0.055 | 57.66 | 3.171 |
| % | % | Frais de chantier des unités d'ouvrage | 2 % | 79.370 | 1.587 |
|  |  | Coûts directs |  |  | 80.957 |

Déchets:
- pose: mt18jpc060cg; facteur de déchet 0.048

## Ressources

**mt18jpc060cg** m Profilé autoadhésif de transition entre les revêtements à différents niveaux
Données techniques: Coût énergétique 28.831 MJ; Émission de CO2 2.167 kg; Code CED 17 04 02; Masse de l'élément 0.248 kg; Volume 0.000165 m3
Déchets:
- emballage: re170203 Plastique. (composant de déchet); quantité 0.005 kg; Code CED 17 02 03; Masse de l'élément 1 kg; Volume 0.001667 m3
