# Isolation acoustique au bruit aérien sous plancher, avec des panneaux en laine minérale

- Propriété du fichier: CYPE Ingenieros S.A.
- Format: FIEBDC-3/2016
- Logiciel: Générateur de prix de la construction. CYPE Ingenieros, S.A.
- Date: 06/11/2024
- Zone géographique: Maroc
- Devise: MAD
- Coûts indirects: 3 %
- Frais généraux: 13 %
- Bénéfice: 6 %
- TVA: 20 %

## F Aménagements et finitions

### FI Isolations intérieures

#### FIF Planchers

**FIF080** m² Isolation acoustique au bruit aérien sous plancher, avec des panneaux en laine minérale.
Isolation acoustique au bruit aérien sous plancher, avec panneau semi-rigide en laine de roche, de 30 mm d'épaisseur, revêtu sur une de ses faces par un voile minéral noire, résistance thermique 0,7 m²K/W, conductivité thermique 0,043 W/(mK), densité 40 kg/m³, chaleur spécifique 840 J/kgK, coefficient d'absorption acoustique moyen 0,65 pour une fréquence de 500 Hz et coefficient de résistance à la diffusion de la vapeur d'eau 1,3. Et avec des fixations mécaniques.
Inclut: Nettoyage et préparation de la surface support. Implantation et découpe de l'isolant. Mise en place de l'isolant. Fixation de l'isolant.
Critère pour le métré: Surface mesurée selon documentation graphique du Projet.
Critère pour le mémoire: On mesurera la surface réellement exécutée selon les spécifications du Projet.

| Code | U | Désignation | Quantité | Prix | Montant |
|---|---|---|---|---|---|
| mt16lri060de | m² | Panneau semi-rigide en laine de roche, selon NF EN 13162, revêtu sur une de ses faces par un voile minéral noire, de 30 mm d'épaisseur, conductivité thermique 0,043 W/(mK), densité 40 kg/m³, coefficient d'absorption acoustique moyen 0,65 pour une fréquence de 500 Hz et Euroclasse A1 de réaction au feu selon NF EN 13501-1. (matériau) | 1.05 | 137.44 | 144.312 |
| mt16aaa020ec | U | Fixation mécanique pour panneaux isolants de laine de roche, placés directement sur la surface support. (matériau) | 3 | 1.85 | 5.550 |
| mo054 | h | Compagnon professionnel III/CP2 poseur d'isolants rigides ou flexibles. (main-d'œuvre) | 0.132 | 59.53 | 7.858 |
| mo101 | h | Ouvrier professionnel II/OP poseur d'isolants rigides ou flexibles. (main-d'œuvre) | 0.132 | 51.29 | 6.770 |
| % | % | Frais de chantier des unités d'ouvrage | 2 % | 164.490 | 3.290 |
|  |  | Coûts directs |  |  | 167.780 |

Déchets:
- pose: mt16lri060de; facteur de déchet 0.0467267

## Ressources

**mt16lri060de** m² Panneau semi-rigide en laine de roche
Données techniques: Coût énergétique 71.724 MJ; Émission de CO2 1.918 kg; Code CED 17 06 04; Masse de l'élément 1.2 kg; Volume 0.002 m3
Déchets:
- emballage: re170203 Plastique. (composant de déchet); quantité 0.025 kg; Code CED 17 02 03; Masse de l'élément 1 kg; Volume 0.001667 m3

**mt16aaa020ec** U Fixation mécanique pour panneaux isolants de laine de roche, placés directement sur la surface support
Données techniques: Coût énergétique 0.233 MJ; Émission de CO2 0.071 kg
Déchets:
- emballage: re150101 Emballages en papier et en carton. (composant de déchet); quantité 0.072 kg; Code CED 15 01 01; Masse de l'élément 1 kg; Volume 0.001333 m3
