# Bardage métallique avec tôles d'aluminium

- Propriété du fichier: CYPE Ingenieros S.A.
- Format: FIEBDC-3/2016
- Logiciel: Générateur de prix de la construction. CYPE Ingenieros, S.A.
- Date: 12/06/2025
- Zone géographique: Maroc
- Devise: MAD
- Coûts indirects: 3 %
- Frais généraux: 13 %
- Bénéfice: 6 %
- TVA: 20 %

## F Aménagements et finitions

### FM Revêtements de murs

#### FME Métallique

**FME020** m² Bardage métallique avec tôles d'aluminium.
Bardage métallique avec tôle d'aluminium laqué spécial, de 2 mm d'épaisseur. Mise en place: avec vis en acier galvanisé sur sous-structure support constituée de profilés oméga en acier galvanisé, de 85 mm de largeur, avec une séparation de 600 mm. Comprend les ancrages mécaniques pour la fixation de l'ossature de soutien au parement.
Inclut: Nettoyage et préparation de la surface support. Implantation. Fixation des profilés sur le parement. Découpe et préparation du revêtement. Mise en place et fixation du revêtement. Résolution des rencontres et des points singuliers.
Critère pour le métré: Surface mesurée selon documentation graphique du Projet, en déduisant les ouvertures de surface supérieure à 2 m².
Critère pour le mémoire: On mesurera la surface réellement exécutée selon les spécifications du Projet, en déduisant les ouvertures de surface supérieure à 2 m².

| Code | U | Désignation | Quantité | Prix | Montant |
|---|---|---|---|---|---|
| mt29pme030a | m | Profilé oméga en acier galvanisé, de 85 mm de largeur. (matériau) | 1.66 | 22.69 | 37.665 |
| mt26aaa033a | U | Ancrage mécanique avec cheville en nylon et vis en acier galvanisé, à tête fraisée. (matériau) | 12 | 3.04 | 36.480 |
| mt29pme020J | m² | Tôle d'aluminium laqué spécial, de 2 mm d'épaisseur, pour revêtement des parements, travaillé en atelier. (matériau) | 1.05 | 715.11 | 750.866 |
| mt29pme045a | U | Vis autoforeuse en acier inoxydable, avec tête arrondie, pour fixation visible de tôles d'aluminium et d'acier. Comprend laquage de la tête dans la même couleur que la tôle. (matériau) | 9.33 | 5.15 | 48.050 |
| mo018 | h | Compagnon professionnel III/CP2 menuisier PVC et métal. (main-d'œuvre) | 0.33 | 63.15 | 20.840 |
| mo059 | h | Ouvrier professionnel II/OP menuisier PVC et métal. (main-d'œuvre) | 0.33 | 55.5 | 18.315 |
| % | % | Frais de chantier des unités d'ouvrage | 2 % | 912.216 | 18.244 |
|  |  | Coûts directs |  |  | 930.460 |

Déchets:
- pose: mt29pme030a Profilé oméga en acier galvanisé, de 85 mm de largeur; facteur de déchet 0.0160606
- pose: mt26aaa033a Ancrage mécanique avec cheville en nylon et vis en acier galvanisé, à tête fraisée; facteur de déchet 0.00430435
- pose: mt29pme020J Tôle d'aluminium laqué spécial, de 2 mm d'épaisseur, pour revêtement des parements, travaillé en atelier; facteur de déchet 0.024
- pose: mt29pme045a; facteur de déchet 0.00378788

## Ressources

**mt29pme030a** m Profilé oméga en acier galvanisé, de 85 mm de largeur
Données techniques: Coût énergétique 17.109 MJ; Émission de CO2 1.717 kg; Code CED 17 04 05; Masse de l'élément 0.66 kg; Volume 0.000314 m3
Déchets:
- emballage: re170203 Plastique. (composant de déchet); quantité 0.006 kg; Code CED 17 02 03; Masse de l'élément 1 kg; Volume 0.001667 m3

**mt26aaa033a** U Ancrage mécanique avec cheville en nylon et vis en acier galvanisé, à tête fraisée
Données techniques: Coût énergétique 1.599 MJ; Émission de CO2 0.133 kg; Code CED 17 04 05; Masse de l'élément 0.046 kg; Volume 0.000022 m3
Déchets:
- emballage: re150101 Emballages en papier et en carton. (composant de déchet); quantité 0.001 kg; Code CED 15 01 01; Masse de l'élément 1 kg; Volume 0.001333 m3

**mt29pme020J** m² Tôle d'aluminium laqué spécial, de 2 mm d'épaisseur, pour revêtement des parements, travaillé en atelier
Données techniques: Coût énergétique 593.971 MJ; Émission de CO2 42.442 kg; Code CED 17 04 02; Masse de l'élément 5.4 kg; Volume 0.0036 m3
Déchets:
- emballage: re170203 Plastique; quantité 0.022 kg

**mt29pme045a** U Vis autoforeuse en acier inoxydable
Données techniques: Coût énergétique 0.341 MJ; Émission de CO2 0.049 kg; Code CED 17 04 05; Masse de l'élément 0.0066 kg; Volume 0.000003 m3
Déchets:
- emballage: re150101 Emballages en papier et en carton; quantité 0.001 kg
