# Revêtement mural vinylique

- Propriété du fichier: CYPE Ingenieros S.A.
- Format: FIEBDC-3/2016
- Logiciel: Générateur de prix de la construction. CYPE Ingenieros, S.A.
- Date: 06/11/2024
- Zone géographique: Maroc
- Devise: MAD
- Coûts indirects: 3 %
- Frais généraux: 13 %
- Bénéfice: 6 %
- TVA: 20 %

## F Aménagements et finitions

### FM Revêtements de murs

#### FMV Revêtements vinyliques

**FMV010** m² Revêtement mural vinylique.
Revêtement mural avec membrane homogène en PVC, de 0,90 mm d'épaisseur, avec traitement superficiel de protection PUR, couleur à choisir. Mise en place: avec colle à base de résine acrylique en dispersion aqueuse.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt29cam010 | kg | Colle à base de résine acrylique en dispersion aqueuse, pour le collage des revêtements de murs flexibles. (matériau) | 0.15 | 53.6 | 8.040 |
| mt18pha080a | m² | Membrane homogène en PVC, de 0,9 mm d'épaisseur, avec traitement superficiel de protection PUR, couleur à choisir; fournie en rouleaux de 200 cm de largeur; poids total: 1600 g/m²; Euroclasse B-s2, d0 de réaction au feu, selon NF EN 13501-1. (matériau) | 1.05 | 287.61 | 301.991 |
| mo026 | h | Compagnon professionnel III/CP2 poseur de revêtements flexibles. (main-d'œuvre) | 0.143 | 57.66 | 8.245 |
| mo064 | h | Ouvrier professionnel II/OP poseur de revêtements flexibles. (main-d'œuvre) | 0.143 | 51.29 | 7.334 |
| % | % | Frais de chantier des unités d'ouvrage | 2 % | 325.610 | 6.512 |
|  |  | Coûts directs |  |  | 332.122 |

Déchets:
- pose: mt29cam010 Colle à base de résine acrylique en dispersion aqueuse, pour le collage des revêtements de murs flexibles; facteur de déchet 0.038491
- pose: mt18pha080a; facteur de déchet 0.041535

## Ressources

**mt29cam010** kg Colle à base de résine acrylique en dispersion aqueuse, pour le collage des revêtements de murs flexibles
Données techniques: Coût énergétique 75.527 MJ; Émission de CO2 2.872 kg; Code CED 17 09 04; Masse de l'élément 1 kg; Volume 0.000667 m3
Déchets:
- emballage: re170203 Plastique. (composant de déchet); quantité 0.003 kg; Code CED 17 02 03; Masse de l'élément 1 kg; Volume 0.001667 m3

**mt18pha080a** m² Membrane homogène en PVC
Données techniques: Coût énergétique 134.483 MJ; Émission de CO2 4.766 kg; Code CED 17 02 03; Masse de l'élément 1.6 kg; Volume 0.002667 m3
Déchets:
- emballage: re170203 Plastique; quantité 0.036 kg
