# Enduit traditionnel décoratif sur parement intérieur

- Propriété du fichier: CYPE Ingenieros S.A.
- Format: FIEBDC-3/2016
- Logiciel: Générateur de prix de la construction. CYPE Ingenieros, S.A.
- Date: 28/10/2025
- Zone géographique: Maroc
- Devise: MAD
- Coûts indirects: 3 %
- Frais généraux: 13 %
- Bénéfice: 6 %
- TVA: 20 %

## F Aménagements et finitions

### FN Enduits traditionnels et stucs

#### FNX Enduits à la chaux

**FNX030** m² Enduit traditionnel décoratif sur parement intérieur.
Réalisation d'un enduit traditionnel sgraffite, par application manuelle sur un parement intérieur, sous-enduit préalable (non compris dans ce prix), à deux couches de mortier de chaux aérienne éteinte de différentes couleurs, la première de 10 mm d'épaisseur, de dosage 1:4 et à gros granulats et la seconde, dont le pigment est compris dans la masse, de 8 mm d'épaisseur, de dosage 1:4 et à granulats fins de granulométrie très soignée. Finition superficielle: ponçage par plans et sgraffite de la dernière couche avec une spatule en bois, avant découpe oblique du bord dessiné avec les stylets. Comprend la préparation de la surface support, la réalisation des joints, des coins, des guides, des arêtes, feuillures, jambages, linteaux, les arrêts aux rencontres avec les parements, les revêtements et les autres éléments placés sur sa surface.
Inclut: Préparation de la surface support. Calepinage des pans. Préparation et application d'une première couche. Préparation et application d'une seconde couche. Réalisation des joints. Poncifs à l'aide de pochoirs. Sgraffite. Révisions et nettoyage final.
Critère pour le métré: Surface mesurée selon documentation graphique du Projet, en déduisant les baies de surface supérieure à 1 m² et en incluant le développement des feuillures.
Critère pour le mémoire: On mesurera la surface réellement exécutée selon les spécifications du Projet, en déduisant les baies de surface supérieure à 1 m² et en incluant le développement des feuillures.

| Code | U | Désignation | Quantité | Prix | Montant |
|---|---|---|---|---|---|
| mt28pmc010a | m³ | Pâte de mortier de chaux pour enduits, y compris les gravillons. (matériau) | 0.025 | 1300.48 | 32.512 |
| mt09pmr010 | kg | Pigment pour mortiers et enduits. (matériau) | 0.015 | 107.09 | 1.606 |
| mo039 | h | Compagnon professionnel III/CP2 enduiseur. (main-d'œuvre) | 0.842 | 62.19 | 52.364 |
| mo079 | h | Ouvrier professionnel II/OP enduiseur. (main-d'œuvre) | 0.842 | 55.31 | 46.571 |
| mo111 | h | Ouvrier d'exécution I/OE2 enduiseur. (main-d'œuvre) | 0.421 | 54.75 | 23.050 |
| mo020 | h | Compagnon professionnel III/CP2 construction. (main-d'œuvre) | 2.475 | 62.19 | 153.920 |
| mo113 | h | Ouvrier d'exécution I/OE1 construction. (main-d'œuvre) | 0.33 | 52.11 | 17.196 |
| % | % | Frais de chantier des unités d'ouvrage | 2 % | 327.219 | 6.544 |
|  |  | Coûts directs |  |  | 333.763 |

Déchets:
- pose: mt28pmc010a Pâte de mortier de chaux pour enduits, y compris les gravillons; facteur de déchet 0.03
- pose: mt09pmr010 Pigment pour mortiers et enduits; facteur de déchet 0.045833

## Ressources

**mt28pmc010a** m³ Pâte de mortier de chaux pour enduits, y compris les gravillons
Données techniques: Coût énergétique 61.446 MJ; Émission de CO2 2.997 kg; Code CED 17 09 04; Masse de l'élément 1900 kg; Volume 1.266667 m3
Déchets:
- emballage: re170203 Plastique. (composant de déchet); quantité 0.627 kg; Code CED 17 02 03; Masse de l'élément 1 kg; Volume 0.001667 m3

**mt09pmr010** kg Pigment pour mortiers et enduits
Données techniques: Coût énergétique 68.732 MJ; Émission de CO2 4.064 kg; Code CED 06 11 99; Masse de l'élément 1 kg; Volume 0.001111 m3
Déchets:
- emballage: re170201 Bois. (composant de déchet); quantité 0.011 kg; Code CED 17 02 01; Masse de l'élément 1 kg; Volume 0.000909 m3
- emballage: re170203 Plastique; quantité 0.005 kg
