# Fermeture de sécurité pour blocage d'armoire, en plastique ABS. Mise en place sur les portes de l'armoire

- Propriété du fichier: CYPE Ingenieros S.A.
- Format: FIEBDC-3/2016
- Logiciel: Générateur de prix de la construction. CYPE Ingenieros, S.A.
- Date: 28/10/2025
- Zone géographique: Maroc
- Devise: MAD
- Coûts indirects: 3 %
- Frais généraux: 13 %
- Bénéfice: 6 %
- TVA: 20 %

## F Aménagements et finitions

### FR Protections

#### FRM Protections de mobilier

**FRM030** U Fermeture de sécurité pour blocage d'armoire, en plastique ABS. Mise en place sur les portes de l'armoire.
Fermeture de sécurité pour blocage d'armoire, en plastique ABS, en forme de U, de 23x5,8 cm, couleur blanche. Mise en place sur les portes de l'armoire.
Inclut: Mise en place.
Critère pour le métré: Nombre d'unités prévues, selon documentation graphique du Projet.
Critère pour le mémoire: On mesurera le nombre d'unités réellement mises en place selon les spécifications du Projet.

| Code | U | Désignation | Quantité | Prix | Montant |
|---|---|---|---|---|---|
| mt53pdi220a | U | Fermeture de sécurité pour blocage d'armoire, en plastique ABS, en forme de U, de 23x5,8 cm, couleur blanche, à placer sur les portes de l'armoire. (matériau) | 1 | 88.04 | 88.040 |
| mo080 | h | Ouvrier professionnel II/OP monteur. (main-d'œuvre) | 0.055 | 55.31 | 3.042 |
| % | % | Frais de chantier des unités d'ouvrage | 2 % | 91.082 | 1.822 |
|  |  | Coûts directs |  |  | 92.904 |
