# Protection anti pince-doigts pour porte intérieure, en film vinyle. Mise en place sur le cadre et sur le vantail de la porte

- Propriété du fichier: CYPE Ingenieros S.A.
- Format: FIEBDC-3/2016
- Logiciel: Générateur de prix de la construction. CYPE Ingenieros, S.A.
- Date: 19/06/2024
- Zone géographique: Maroc
- Devise: MAD
- Coûts indirects: 3 %
- Frais généraux: 13 %
- Bénéfice: 6 %
- TVA: 20 %

## F Aménagements et finitions

### FR Protections

#### FRO Protections de portes

**FRO060** U Protection anti pince-doigts pour porte intérieure, en film vinyle. Mise en place sur le cadre et sur le vantail de la porte.
Protection anti pince-doigts pour porte intérieure, de membrane de vinyle transparente, flexible, de 2 mm d'épaisseur, 2000 mm de hauteur et 180° d'ouverture, à placer sur le cadre et sur le vantail de la porte, avec guides latéraux autoadhésifs, en aluminium.
Inclut: Implantation. Montage et fixation.
Critère pour le métré: Nombre d'unités prévues, selon documentation graphique du Projet.
Critère pour le mémoire: On mesurera le nombre d'unités réellement mises en place selon les spécifications du Projet.

| Code | U | Désignation | Quantité | Prix | Montant |
|---|---|---|---|---|---|
| mt53pdi053p | U | Protection anti pince-doigts pour porte intérieure, de membrane de vinyle transparente, flexible, de 2 mm d'épaisseur, 2000 mm de hauteur et 180° d'ouverture, à placer sur le cadre et sur le vantail de la porte, avec guides latéraux autoadhésifs, en aluminium. (matériau) | 1 | 747.2 | 747.200 |
| mo080 | h | Ouvrier professionnel II/OP monteur. (main-d'œuvre) | 0.11 | 51.29 | 5.642 |
| % | % | Frais de chantier des unités d'ouvrage | 2 % | 752.842 | 15.057 |
|  |  | Coûts directs |  |  | 767.899 |
