# Ruban autoadhésif, pour le scellement des joints entre feuilles de mousse de polyuréthane de haute densité

- Propriété du fichier: CYPE Ingenieros S.A.
- Format: FIEBDC-3/2016
- Logiciel: Générateur de prix de la construction. CYPE Ingenieros, S.A.
- Date: 19/06/2024
- Zone géographique: Maroc
- Devise: MAD
- Coûts indirects: 3 %
- Frais généraux: 13 %
- Bénéfice: 6 %
- TVA: 20 %

## F Aménagements et finitions

### FR Protections

#### FRR Feuilles et panneaux de protection pour revêtements muraux

**FRR080** m Ruban autoadhésif, pour le scellement des joints entre feuilles de mousse de polyuréthane de haute densité.
Ruban autoadhésif, de 6 cm de largeur, couleur à choisir, pour le scellement des joints entre feuilles de mousse de polyuréthane de haute densité, fourni en rouleaux de 135 cm de longueur.
Inclut: Préparation et nettoyage du parement vertical. Implantation. Mise en place de l'élément.
Critère pour le métré: Longueur mesurée aux axes, selon documentation graphique du Projet.
Critère pour le mémoire: On mesurera, aux axes, la longueur réellement exécutée selon les spécifications du Projet.

| Code | U | Désignation | Quantité | Prix | Montant |
|---|---|---|---|---|---|
| mt53pdi100b | m | Ruban autoadhésif, de 6 cm de largeur, couleur à choisir, pour le scellement des joints entre feuilles de mousse de polyuréthane de haute densité, fourni en rouleaux de 135 cm de longueur. (matériau) | 1 | 114.04 | 114.040 |
| mo080 | h | Ouvrier professionnel II/OP monteur. (main-d'œuvre) | 0.055 | 51.29 | 2.821 |
| % | % | Frais de chantier des unités d'ouvrage | 2 % | 116.861 | 2.337 |
|  |  | Coûts directs |  |  | 119.198 |

Déchets:
- pose: mt53pdi100b; facteur de déchet 0.02

## Ressources

**mt53pdi100b** m Ruban autoadhésif
Données techniques: Coût énergétique 0.770 MJ; Émission de CO2 0.073 kg; Code CED 17 02 03; Masse de l'élément 0.013 kg; Volume 0.000022 m3
Déchets:
- emballage: re170203 Plastique. (composant de déchet); quantité 0.002 kg; Code CED 17 02 03; Masse de l'élément 1 kg; Volume 0.001667 m3
