# Revêtement mural intérieur avec panneau rigide protecteur en résines thermoplastiques d'ABS

- Propriété du fichier: CYPE Ingenieros S.A.
- Format: FIEBDC-3/2016
- Logiciel: Générateur de prix de la construction. CYPE Ingenieros, S.A.
- Date: 19/06/2024
- Zone géographique: Maroc
- Devise: MAD
- Coûts indirects: 3 %
- Frais généraux: 13 %
- Bénéfice: 6 %
- TVA: 20 %

## F Aménagements et finitions

### FR Protections

#### FRR Feuilles et panneaux de protection pour revêtements muraux

**FRR010** m² Revêtement mural intérieur avec panneau rigide protecteur en résines thermoplastiques d'ABS.
Revêtement mural intérieur avec panneau rigide protecteur en résines thermoplastiques d'ABS, de 2020x2580 mm et 3 mm d'épaisseur, de couleur blanche. Mise en place: avec adhésif en polyuréthane.
Inclut: Préparation et nettoyage du parement vertical. Implantation et coupe des panneaux. Application de l'adhésif. Mise en place des panneaux et des pièces de terminaison.
Critère pour le métré: Surface mesurée selon documentation graphique du Projet.
Critère pour le mémoire: On mesurera la surface réellement exécutée selon les spécifications du Projet.

| Code | U | Désignation | Quantité | Prix | Montant |
|---|---|---|---|---|---|
| mt53pdi040g | m² | Panneau rigide protecteur en résines thermoplastiques d'ABS, de 2020x2580 mm et 3 mm d'épaisseur, de couleur blanche, Euroclasse B-s1, d0 de réaction au feu, selon NF EN 13501-1, comprend les pièces d'arrêt, les pièces de coin, les pièces spéciales et les accessoires de montage. (matériau) | 1.05 | 389.79 | 409.280 |
| mt47adc110a | kg | Adhésif spécial de polyuréthane bicomposant. (matériau) | 0.5 | 52.23 | 26.115 |
| mo011 | h | Compagnon professionnel III/CP2 monteur. (main-d'œuvre) | 0.22 | 59.53 | 13.097 |
| mo080 | h | Ouvrier professionnel II/OP monteur. (main-d'œuvre) | 0.22 | 51.29 | 11.284 |
| % | % | Frais de chantier des unités d'ouvrage | 2 % | 459.776 | 9.196 |
|  |  | Coûts directs |  |  | 468.972 |

Déchets:
- pose: mt53pdi040g; facteur de déchet 0.06
- pose: mt47adc110a Adhésif spécial de polyuréthane bicomposant; facteur de déchet 0.038685

## Ressources

**mt53pdi040g** m² Panneau rigide protecteur en résines thermoplastiques d'ABS
Données techniques: Coût énergétique 272.962 MJ; Émission de CO2 10.361 kg; Code CED 17 09 04; Masse de l'élément 3.15 kg; Volume 0.0021 m3
Déchets:
- emballage: re170203 Plastique. (composant de déchet); quantité 0.006 kg; Code CED 17 02 03; Masse de l'élément 1 kg; Volume 0.001667 m3

**mt47adc110a** kg Adhésif spécial de polyuréthane bicomposant
Données techniques: Coût énergétique 144.471 MJ; Émission de CO2 7.014 kg; Code CED 17 09 04; Masse de l'élément 1 kg; Volume 0.000667 m3
Déchets:
- emballage: re170203 Plastique; quantité 0.003 kg
