# Revêtement de sol vinylique hétérogène, en lames

- Propriété du fichier: CYPE Ingenieros S.A.
- Format: FIEBDC-3/2016
- Logiciel: Générateur de prix de la construction. CYPE Ingenieros, S.A.
- Date: 19/06/2024
- Zone géographique: Maroc
- Devise: MAD
- Coûts indirects: 3 %
- Frais généraux: 13 %
- Bénéfice: 6 %
- TVA: 20 %

## F Aménagements et finitions

### FS Revêtements de sols

#### FSV Revêtements vinyliques

**FSV150** m² Revêtement de sol vinylique hétérogène, en lames.
Revêtement de sol vinylique hétérogène finition imitation bois, Classe 31: Commercial modéré, fourni en lames de 177,8x1219,2x5 mm. Mise en place: via le système 'Loose-Lay', fixation préalable avec adhésif de la rangée centrale, sur une couche mince de nivellement.
Critère d'évaluation économique: Le prix ne comprend pas la couche mince de nivellement.
Inclut: Implantation et découpe du revêtement. Fixation des pièces de la rangée centrale, avec un adhésif. Mise en place et fixation des rangées successives. Résolution des rencontres et des points singuliers. Suppression et nettoyage du matériau excédant. Nettoyage final du revêtement.
Critère pour le métré: Surface utile, mesurée selon documentation graphique du Projet, en déduisant les ouvertures de surface supérieure à 1 m².
Critère pour le mémoire: On mesurera la surface réellement exécutée selon les spécifications du Projet, en déduisant les ouvertures de surface supérieure à 1 m².

| Code | U | Désignation | Quantité | Prix | Montant |
|---|---|---|---|---|---|
| mt18adq020d | kg | Adhésif, à base de copolymères acryliques modifiés en dispersion aqueuse, sans dissolvants, couleur beige, à appliquer à l'intérieur, pour le collage de revêtements de sols en PVC, linoléum et moquette. (matériau) | 0.075 | 46.54 | 3.491 |
| mt18pve040rr | m² | Lame hétérogène en PVC, autoportante, pour intérieur, finition imitation bois, de 177,8x1219,2x5 mm, Classe 31: Commercial modéré selon NF EN ISO 10874, bactéricide, Euroclasse B-s2, d0 de réaction au feu, selon NF EN 13501-1. (matériau) | 1.05 | 252.55 | 265.178 |
| mo026 | h | Compagnon professionnel III/CP2 poseur de revêtements flexibles. (main-d'œuvre) | 0.16 | 57.66 | 9.226 |
| mo064 | h | Ouvrier professionnel II/OP poseur de revêtements flexibles. (main-d'œuvre) | 0.16 | 51.29 | 8.206 |
| % | % | Frais de chantier des unités d'ouvrage | 2 % | 286.101 | 5.722 |
|  |  | Coûts directs |  |  | 291.823 |

Déchets:
- pose: mt18pve040rr; facteur de déchet 0.0445101

## Ressources

**mt18pve040rr** m² Lame hétérogène en PVC
Données techniques: Coût énergétique 350.706 MJ; Émission de CO2 38.437 kg; Code CED 17 02 03; Masse de l'élément 7.842 kg; Volume 0.01307 m3
Déchets:
- emballage: re170203 Plastique. (composant de déchet); quantité 0.035 kg; Code CED 17 02 03; Masse de l'élément 1 kg; Volume 0.001667 m3
