# Palier en tôle larmée d'escalier métallique

- Propriété du fichier: CYPE Ingenieros S.A.
- Format: FIEBDC-3/2016
- Logiciel: Générateur de prix de la construction. CYPE Ingenieros, S.A.
- Date: 12/06/2025
- Zone géographique: Maroc
- Devise: MAD
- Coûts indirects: 3 %
- Frais généraux: 13 %
- Bénéfice: 6 %
- TVA: 20 %

## G Structure et gros oeuvre

### GE Passerelles et escaliers

#### GEA Acier

**GEA050** m² Palier en tôle larmée d'escalier métallique.
Palier en tôle striée, type R, selon NF EN 10363, en acier galvanisé NF EN 10025 S235JR, de 6 mm d'épaisseur nominale et de 8 mm d'épaisseur totale, masse nominale 51 kg/m² et 1 pli, avec assemblages soudés sur site.
Critère d'évaluation économique: Le prix comprend les soudures.
Inclut: Implantation. Mise en place et fixation du palier. Nettoyage final.
Critère pour le métré: Surface mesurée selon documentation graphique du Projet.
Critère pour le mémoire: On mesurera la surface réellement exécutée selon les spécifications du Projet.

| Code | U | Désignation | Quantité | Prix | Montant |
|---|---|---|---|---|---|
| mt07res020ld | m² | Palier en tôle striée, type R, selon NF EN 10363, en acier galvanisé NF EN 10025 S235JR, de 6 mm d'épaisseur nominale et de 8 mm d'épaisseur totale, masse nominale 51 kg/m² et 1 pli. (matériau) | 1 | 2329.83 | 2329.830 |
| mq08sol020 | h | Équipement et éléments auxiliaires pour soudure électrique. (matériel) | 0.29 | 29.92 | 8.677 |
| mo047 | h | Compagnon professionnel III/CP2 charpentier métal. (main-d'œuvre) | 0.319 | 65.3 | 20.831 |
| mo094 | h | Ouvrier professionnel II/OP charpentier métal. (main-d'œuvre) | 0.319 | 58.08 | 18.528 |
| % | % | Frais de chantier des unités d'ouvrage | 2 % | 2377.866 | 47.557 |
|  |  | Coûts directs |  |  | 2425.423 |

Déchets:
- pose: mt07res020ld; facteur de déchet 0.0053

## Ressources

**mt07res020ld** m² Palier en tôle striée
Données techniques: Coût énergétique 1283.200 MJ; Émission de CO2 130.714 kg; Code CED 17 04 05; Masse de l'élément 51 kg; Volume 0.024286 m3
Déchets:
- emballage: re170203 Plastique. (composant de déchet); quantité 0.032 kg; Code CED 17 02 03; Masse de l'élément 1 kg; Volume 0.001667 m3
