# Essai sur émulsion bitumineuse

- Propriété du fichier: CYPE Ingenieros S.A.
- Format: FIEBDC-3/2016
- Logiciel: Générateur de prix de la construction. CYPE Ingenieros, S.A.
- Date: 19/06/2024
- Zone géographique: Maroc
- Devise: MAD
- Coûts indirects: 3 %
- Frais généraux: 13 %
- Bénéfice: 6 %
- TVA: 20 %

## Q Contrôle de qualité et essais

### QH Matériaux bitumineux

#### QHE Bitumes et émulsions bitumineuses

**QHE010** U Essai sur émulsion bitumineuse.
Essais à réaliser en laboratoire accrédité dans le domaine technique correspondant, sur un échantillon d'émulsion bitumineuse, pris sur site, pour la détermination des caractéristiques suivantes: temps de fluage avec viscosimètre selon NF EN 12846-1. Comprend le déplacement sur site, la prise d'échantillon et le rapport des résultats.
Inclut: Déplacement sur chantier. Prise d'échantillons. Réalisation des essais. Rédaction d'un rapport des résultats des essais réalisés.
Critère pour le métré: Essai à réaliser, selon documentation du Plan de contrôle de qualité.

| Code | U | Désignation | Quantité | Prix | Montant |
|---|---|---|---|---|---|
| mt49des010 | U | Répercussion de déplacement sur site pour la prise d'échantillons. (matériau) | 1 | 7.11 | 7.110 |
| mt49lib005 | U | Prise d'un échantillon de liant bitumineux, selon NF EN 58. (matériau) | 1 | 253.99 | 253.990 |
| mt49lib055 | U | Essai pour déterminer le temps de fluage d'un échantillon d'émulsion bitumineuse avec viscosimètre, selon NF EN 12846-1. (matériau) | 1 | 518.31 | 518.310 |
| mt49lib120b | U | Rapport des résultats des essais réalisés sur un échantillon d'émulsion bitumineuse. (matériau) | 1 | 922.35 | 922.350 |
| % | % | Frais de chantier des unités d'ouvrage | 2 % | 1701.760 | 34.035 |
|  |  | Coûts directs |  |  | 1735.795 |
