# Essai de fonctionnement de toiture

- Propriété du fichier: CYPE Ingenieros S.A.
- Format: FIEBDC-3/2016
- Logiciel: Générateur de prix de la construction. CYPE Ingenieros, S.A.
- Date: 28/10/2025
- Zone géographique: Maroc
- Devise: MAD
- Coûts indirects: 3 %
- Frais généraux: 13 %
- Bénéfice: 6 %
- TVA: 20 %

## Q Contrôle de qualité et essais

### QR Essais de fonctionnement

#### QRQ Toitures

**QRQ010** U Essai de fonctionnement de toiture.
Essai de fonctionnement à réaliser par un laboratoire accrédité dans le domaine technique correspondant, pour vérifier l'étanchéité d'une toiture plane allant jusqu'à 100 m² de surface via inondation de toute sa surface.
Inclut: Déplacement sur chantier. Réalisation de l'essai. Rédaction du rapport du résultat du test réalisé.
Critère pour le métré: Essai à réaliser, selon documentation du Plan de contrôle de qualité.
Critère pour le mémoire: Le nombre de tests réalisés sera mesuré par un laboratoire accrédité selon les spécifications du Projet.

| Code | U | Désignation | Quantité | Prix | Montant |
|---|---|---|---|---|---|
| mt49prs010ad | U | Essai de fonctionnement pour vérifier l'étanchéité d'une toiture plate allant jusqu'à 100 m² de surface, via inondation, comprend le déplacement au site et le rapport des résultats. (matériau) | 1 | 2432.64 | 2432.640 |
| % | % | Frais de chantier des unités d'ouvrage | 2 % | 2432.640 | 48.653 |
|  |  | Coûts directs |  |  | 2481.293 |
