# Lavabo mural, en porcelaine sanitaire, "ROCA"

- Propriété du fichier: CYPE Ingenieros S.A.
- Format: FIEBDC-3/2016
- Logiciel: Générateur de prix de la construction. CYPE Ingenieros, S.A.
- Date: 06/11/2024
- Zone géographique: Maroc
- Devise: MAD
- Coûts indirects: 3 %
- Frais généraux: 13 %
- Bénéfice: 6 %
- TVA: 20 %

## T Équipements techniques

### TB Équipements sanitaires

#### TBL Lavabos

**TBL150** U Lavabo mural, en porcelaine sanitaire, "ROCA".
Lavabo en porcelaine sanitaire, mural, modèle Diverta "ROCA", couleur Blanco, de 750x440 mm, équipé avec mitigeur sur plan pour lavabo, avec cartouche céramique et limiteur de débit à 6 l/min, finition chromé, modèle Thesis, et évacuation, finition chromée. Comprend le jeu de fixation et le silicone pour le scellement des joints.
Inclut: Implantation. Mise en place et fixation de l'appareil. Montage de la bonde. Connexion au réseau d'évacuation. Montage de la robinetterie. Connexion aux réseaux d'eau froide et chaude. Contrôle de son bon fonctionnement. Scellement des joints.
Critère pour le métré: Nombre d'unités prévues, selon documentation graphique du Projet.
Critère pour le mémoire: On mesurera le nombre d'unités réellement mises en place selon les spécifications du Projet.

| Code | U | Désignation | Quantité | Prix | Montant |
|---|---|---|---|---|---|
| mt30lpr060a | U | Lavabo en porcelaine sanitaire, mural, modèle Diverta "ROCA", couleur Blanco, de 750x440 mm, avec jeu de fixation. (matériau) | 1 | 4408.3 | 4408.300 |
| mt31gmo101a | U | Mitigeur sur plan pour lavabo, avec cartouche céramique et limiteur de débit à 6 l/min, finition chromé, modèle Thesis "ROCA", avec chaînette rétractable et flexibles d'alimentation, selon NF EN 200. (matériau) | 1 | 3545.8 | 3545.800 |
| mt36www005d | U | Accouplement à la paroi accoudé au plafond, ABS, série B, finition chromée, pour l'évacuation des eaux usées (à basse et haute température) à l'intérieur des bâtiments, lien mixte de 1 1/4"x40 mm de diamètre, selon NF EN 1329-1, avec vanne d'écoulement. (matériau) | 1 | 642.13 | 642.130 |
| mt30lla010 | U | Vanne de régulation de 1/2", pour lavabo ou bidet, finition chromée. (matériau) | 2 | 278.19 | 556.380 |
| mt30www005 | U | Cartouche de 300 ml de silicone acide monocomposant, fongicide, pour le scellement des joints en milieux humides. (matériau) | 0.012 | 102.68 | 1.232 |
| mo008 | h | Compagnon professionnel III/CP2 plombier. (main-d'œuvre) | 1.375 | 59.53 | 81.854 |
| % | % | Frais de chantier des unités d'ouvrage | 2 % | 9235.696 | 184.714 |
|  |  | Coûts directs |  |  | 9420.410 |

Déchets:
- pose: mt30www005 Cartouche de 300 ml de silicone acide monocomposant, fongicide, pour le scellement des joints en milieux humides; facteur de déchet 0.06

## Ressources

**mt30lpr060a** U Lavabo en porcelaine sanitaire, mural, modèle Diverta "ROCA", couleur Blanco, de 750x440 mm, avec jeu de fixation
Données techniques: Coût énergétique 98.946 MJ; Émission de CO2 87.838 kg
Déchets:
- emballage: re150101 Emballages en papier et en carton. (composant de déchet); quantité 1.494 kg; Code CED 15 01 01; Masse de l'élément 1 kg; Volume 0.001333 m3

**mt31gmo101a** U Mitigeur sur plan pour lavabo
Données techniques: Coût énergétique 263.596 MJ; Émission de CO2 17.773 kg
Déchets:
- emballage: re150101 Emballages en papier et en carton; quantité 0.086 kg

**mt30www005** U Cartouche de 300 ml de silicone acide monocomposant, fongicide, pour le scellement des joints en milieux humides
Données techniques: Coût énergétique 87.088 MJ; Émission de CO2 3.667 kg; Code CED 17 09 04; Masse de l'élément 0.45 kg; Volume 0.0003 m3
Déchets:
- emballage: re170203 Plastique. (composant de déchet); quantité 0.1 kg; Code CED 17 02 03; Masse de l'élément 1 kg; Volume 0.001667 m3
