# WC avec réservoir bas, en acier inoxydable

- Propriété du fichier: CYPE Ingenieros S.A.
- Format: FIEBDC-3/2016
- Logiciel: Générateur de prix de la construction. CYPE Ingenieros, S.A.
- Date: 28/10/2025
- Zone géographique: Maroc
- Devise: MAD
- Coûts indirects: 3 %
- Frais généraux: 13 %
- Bénéfice: 6 %
- TVA: 20 %

## T Équipements techniques

### TB Équipements sanitaires

#### TBW WC et urinoirs

**TBW050** U WC avec réservoir bas, en acier inoxydable.
Cuvette de WC à réservoir bas, en acier inoxydable AISI 304, à adosser au mur, finition satinée, de 655x360x400 mm, avec chasse d'eau de WC, à rinçage double touche, en acier inoxydable AISI 304, finition satinée, avec jeu de mécanismes à rinçage double touche de 3/6 litres, de 385x360x150 mm, lunette et abattant de WC, en bois. Comprend coude pour évacuation verticale du WC, vis de sécurité en acier inoxydable, vanne de régulation, lien d'alimentation flexible et le silicone pour le scellement des joints.
Inclut: Implantation. Mise en place et fixation de l'appareil. Montage de la bonde. Connexion au réseau d'évacuation. Montage de la robinetterie. Connexion au réseau d'eau froide. Contrôle de son bon fonctionnement. Scellement des joints.
Critère pour le métré: Nombre d'unités prévues, selon documentation graphique du Projet.
Critère pour le mémoire: On mesurera le nombre d'unités réellement mises en place selon les spécifications du Projet.

| Code | U | Désignation | Quantité | Prix | Montant |
|---|---|---|---|---|---|
| mt30ixp030a | U | Cuvette de WC à réservoir bas, en acier inoxydable AISI 304, à adosser au mur, finition satinée, de 655x360x400 mm, avec chasse d'eau de WC, à rinçage double touche, en acier inoxydable AISI 304, finition satinée, avec jeu de mécanismes à rinçage double touche de 3/6 litres, de 385x360x150 mm; y compris vis de sécurité en acier inoxydable. (matériau) | 1 | 15223.79 | 15223.790 |
| mt30asp050aa | U | Lunette et abattant de WC, en bois. (matériau) | 1 | 848.8 | 848.800 |
| mt30lla020 | U | Vanne de régulation de 1/2", pour WC, finition chromée. (matériau) | 1 | 317.62 | 317.620 |
| mt38tew010a | U | Tube flexible de 20 cm et de 1/2" de diamètre. (matériau) | 1 | 109.52 | 109.520 |
| mt30www005 | U | Cartouche de 300 ml de silicone acide monocomposant, fongicide, pour le scellement des joints en milieux humides. (matériau) | 0.012 | 102.68 | 1.232 |
| mo008 | h | Compagnon professionnel III/CP2 plombier. (main-d'œuvre) | 1.43 | 64.2 | 91.806 |
| % | % | Frais de chantier des unités d'ouvrage | 2 % | 16592.768 | 331.855 |
|  |  | Coûts directs |  |  | 16924.623 |

Déchets:
- pose: mt30www005 Cartouche de 300 ml de silicone acide monocomposant, fongicide, pour le scellement des joints en milieux humides; facteur de déchet 0.06

## Ressources

**mt30asp050aa** U Lunette et abattant de WC, en bois
Données techniques: Coût énergétique 445.954 MJ; Émission de CO2 -5.408 kg
Déchets:
- emballage: re170203 Plastique. (composant de déchet); quantité 0.103 kg; Code CED 17 02 03; Masse de l'élément 1 kg; Volume 0.001667 m3
- emballage: re170604 Matériaux d'isolation distincts de ceux spécifiés dans les codes 17 06 01 et 17 06 03. (composant de déchet); quantité 0.023 kg; Code CED 17 06 04; Masse de l'élément 1 kg; Volume 0.001667 m3

**mt30www005** U Cartouche de 300 ml de silicone acide monocomposant, fongicide, pour le scellement des joints en milieux humides
Données techniques: Coût énergétique 87.200 MJ; Émission de CO2 3.664 kg; Code CED 17 09 04; Masse de l'élément 0.45 kg; Volume 0.0003 m3
Déchets:
- emballage: re170203 Plastique; quantité 0.1 kg
