# Système d'alimentation des granulés, pour chaudière à biomasse

- Propriété du fichier: CYPE Ingenieros S.A.
- Format: FIEBDC-3/2016
- Logiciel: Générateur de prix de la construction. CYPE Ingenieros, S.A.
- Date: 06/11/2024
- Zone géographique: Maroc
- Devise: MAD
- Coûts indirects: 3 %
- Frais généraux: 13 %
- Bénéfice: 6 %
- TVA: 20 %

## T Équipements techniques

### TC ECS et chauffage

#### TCB Biomasse

**TCB050** U Système d'alimentation des granulés, pour chaudière à biomasse.
Système d'alimentation en granulés, pour chaudière à biomasse composé de kit basique d'extracteur flexible pour granulés, constitué de tube extracteur de 1 m de longueur et moteur d'actionnement de 0,55 kW, pour alimentation monophasée à 230 V, 3 m de tube d'augmentation d'extracteur flexible pour granulés, 1 m de tuyau de raccordement d'extracteur flexible pour granulés. Totalement monté, connecté et testé.
Inclut: Implantation. Connexion des éléments du réseau.
Critère pour le métré: Nombre d'unités prévues, selon documentation graphique du Projet.
Critère pour le mémoire: On mesurera le nombre d'unités réellement exécutées selon les spécifications du Projet.

| Code | U | Désignation | Quantité | Prix | Montant |
|---|---|---|---|---|---|
| mt38cbh052a | U | Kit basique d'extracteur flexible pour granulés, constitué de tube extracteur de 1 m de longueur et moteur d'actionnement de 0,55 kW, pour alimentation monophasée à 230 V, pour système d'alimentation de chaudière à biomasse. (matériau) | 1 | 13761.9 | 13761.900 |
| mt38cbh076a | m | Tube d'augmentation d'extracteur flexible pour granulés, pour système d'alimentation de chaudière à biomasse. (matériau) | 3 | 2522.79 | 7568.370 |
| mt38cbh077a | m | Tuyau de raccordement d'extracteur flexible pour granulés, pour système d'alimentation de chaudière à biomasse. (matériau) | 1 | 493.88 | 493.880 |
| mt38cbh078a | m | Transporteur hélicoïdal sans fin flexible, pour système d'alimentation de chaudière à biomasse. (matériau) | 5 | 587.32 | 2936.600 |
| mo004 | h | Compagnon professionnel III/CP2 chauffagiste. (main-d'œuvre) | 1.21 | 59.53 | 72.031 |
| mo103 | h | Ouvrier professionnel II/OP chauffagiste. (main-d'œuvre) | 1.21 | 51.22 | 61.976 |
| % | % | Frais de chantier des unités d'ouvrage | 2 % | 24894.757 | 497.895 |
|  |  | Coûts directs |  |  | 25392.652 |
