# Panneau rayonnant de plafond

- Propriété du fichier: CYPE Ingenieros S.A.
- Format: FIEBDC-3/2016
- Logiciel: Générateur de prix de la construction. CYPE Ingenieros, S.A.
- Date: 06/11/2024
- Zone géographique: Maroc
- Devise: MAD
- Coûts indirects: 3 %
- Frais généraux: 13 %
- Bénéfice: 6 %
- TVA: 20 %

## T Équipements techniques

### TC ECS et chauffage

#### TCM Émetteurs à eau

**TCM050** U Panneau rayonnant de plafond.
Panneau rayonnant en acier, de plafond, pour eau chaude, pour une pression maximale de travail de 4 bar et une température maximale de 120°C, de 300 mm de largeur et de 6000 mm de longueur nominale, avec tubes en acier électrosoudés à froid, de 1/2" de diamètre, séparés de 150 mm, tubes évasés pour faciliter la soudure d'assemblage entre panneaux, finition avec peinture époxy-polyester blanche RAL 9001, avec collecteur à l'extrémité du panneau dans les éléments initiaux et finaux de chaque ligne, isolation thermique supérieure par matelas en fibre de verre de 30 mm d'épaisseur avec papier aluminisé et avec feuillard de fixation, profilés latéraux, couvre-joints, barrette transversale et traverse de suspension, en installation de chauffage et de rafraîchissement centralisée par eau. Totalement monté, connecté et testé.
Inclut: Implantation à l'aide d'un plan. Fixation des plaques sur la structure de support. Connexion au réseau de conduction d'eau.
Critère pour le métré: Surface utile, mesurée selon documentation graphique du Projet.
Critère pour le mémoire: On mesurera la surface réellement exécutée selon les spécifications du Projet.

| Code | U | Désignation | Quantité | Prix | Montant |
|---|---|---|---|---|---|
| mt38sab010aaa | m | Panneau rayonnant en acier, de plafond, pour eau chaude, pour une pression maximale de travail de 4 bar et une température maximale de 120°C, de 300 mm de largeur et de 6000 mm de longueur nominale, avec tubes en acier électrosoudés à froid, de 1/2" de diamètre, séparés de 150 mm, tubes évasés pour faciliter la soudure d'assemblage entre panneaux, finition avec peinture époxy-polyester blanche RAL 9001, avec collecteur à l'extrémité du panneau dans les éléments initiaux et finaux de chaque ligne, isolation thermique supérieure par matelas en fibre de verre de 30 mm d'épaisseur avec papier aluminisé et avec feuillard de fixation, profilés latéraux, couvre-joints, barrette transversale et traverse de suspension, selon NF EN 14037-1. (matériau) | 6 | 453.84 | 2723.040 |
| mo004 | h | Compagnon professionnel III/CP2 chauffagiste. (main-d'œuvre) | 0.55 | 59.53 | 32.742 |
| mo103 | h | Ouvrier professionnel II/OP chauffagiste. (main-d'œuvre) | 0.55 | 51.22 | 28.171 |
| % | % | Frais de chantier des unités d'ouvrage | 2 % | 2783.953 | 55.679 |
|  |  | Coûts directs |  |  | 2839.632 |
