# Plan de travail en pierre naturelle

- Propriété du fichier: CYPE Ingenieros S.A.
- Format: FIEBDC-3/2016
- Logiciel: Générateur de prix de la construction. CYPE Ingenieros, S.A.
- Date: 12/06/2025
- Zone géographique: Maroc
- Devise: MAD
- Coûts indirects: 3 %
- Frais généraux: 13 %
- Bénéfice: 6 %
- TVA: 20 %

## T Équipements techniques

### TD Équipements pour cuisines et buanderies

#### TDP Plans de travail

**TDP010** U Plan de travail en pierre naturelle.
Plan de travail en granit national, Blanc Cristal poli, de 350 cm de longueur, 60 cm de largeur et 2 cm d'épaisseur, bord simple droit, à bords légèrement biseautés, réalisation de 1 ouverture aux bords polis, et plinthe périmétrique de 5 cm de hauteur 2 cm d'épaisseur, avec le bord droit. Comprend le matériel auxiliaire pour fixation d'un plan de travail et le mastic pour le scellement des joints.
Inclut: Implantation et tracé du plan de travail. Mise en place et fixation des supports et des ancrages. Mise en place, ajustement et fixation des pièces qui composent le plan de travail. Résolution des coins et des rencontres. Mise en place d'une plinthe périmétrique. Scellement des joints. Nettoyage des restes excédants.
Critère pour le métré: Nombre d'unités prévues, selon documentation graphique du Projet. Les coins n'ont pas été dupliqués dans le métré de la longueur du plan de travail.
Critère pour le mémoire: On mesurera le nombre d'unités réellement exécutées selon les spécifications du Projet.

| Code | U | Désignation | Quantité | Prix | Montant |
|---|---|---|---|---|---|
| mt19egn010a | m² | Plan de travail en granit national, Blanc Cristal poli, de 2 cm d'épaisseur. (matériau) | 2.275 | 1553.6 | 3534.440 |
| mt19ewa030aaa | m | Réalisation d'un bord simple droit à bords légèrement biseautés, de plan de travail en pierre naturelle. (matériau) | 4.7 | 57.02 | 267.994 |
| mt19ewa040a | m | Réalisation d'un chant droit en dosseret en pierre naturelle, pour la rencontre entre le plan de travail et le parement vertical. (matériau) | 3.5 | 57.02 | 199.570 |
| mt19ewa010d | U | Réalisation d'un vide avec les bords polis, dans un plan de travail de granit. (matériau) | 1 | 445.5 | 445.500 |
| mt19ewa020 | U | Matériel auxiliaire pour la fixation d'un plan de travail. (matériau) | 3.5 | 120.88 | 423.080 |
| mt32war010 | kg | Scelleur élastique en polyuréthane monocomposant pour joints. (matériau) | 0.047 | 122.56 | 5.760 |
| mo011 | h | Compagnon professionnel III/CP2 monteur. (main-d'œuvre) | 4.235 | 64.2 | 271.887 |
| mo080 | h | Ouvrier professionnel II/OP monteur. (main-d'œuvre) | 4.45 | 55.31 | 246.130 |
| % | % | Frais de chantier des unités d'ouvrage | 2 % | 5394.361 | 107.887 |
|  |  | Coûts directs |  |  | 5502.248 |

Déchets:
- pose: mt19egn010a Plan de travail en granit national, Blanc Cristal poli, de 2 cm d'épaisseur; facteur de déchet 0.0123
- pose: mt32war010 Scelleur élastique en polyuréthane monocomposant pour joints; facteur de déchet 0.03

## Ressources

**mt19egn010a** m² Plan de travail en granit national, Blanc Cristal poli, de 2 cm d'épaisseur
Données techniques: Coût énergétique 72.635 MJ; Émission de CO2 2.874 kg; Code CED 01 04 13; Masse de l'élément 31.2 kg; Volume 0.0208 m3
Déchets:
- emballage: re170201 Bois. (composant de déchet); quantité 0.037 kg; Code CED 17 02 01; Masse de l'élément 1 kg; Volume 0.000909 m3
- emballage: re170203 Plastique. (composant de déchet); quantité 0.028 kg; Code CED 17 02 03; Masse de l'élément 1 kg; Volume 0.001667 m3

**mt32war010** kg Scelleur élastique en polyuréthane monocomposant pour joints
Données techniques: Coût énergétique 144.222 MJ; Émission de CO2 7.002 kg; Code CED 17 09 04; Masse de l'élément 1 kg; Volume 0.000667 m3
Déchets:
- emballage: re150104 Emballages métalliques. (composant de déchet); quantité 0.003 kg; Code CED 15 01 04; Masse de l'élément 1 kg; Volume 0.001667 m3
