# Plan de travail en grès porcelainé

- Propriété du fichier: CYPE Ingenieros S.A.
- Format: FIEBDC-3/2016
- Logiciel: Générateur de prix de la construction. CYPE Ingenieros, S.A.
- Date: 12/06/2025
- Zone géographique: Maroc
- Devise: MAD
- Coûts indirects: 3 %
- Frais généraux: 13 %
- Bénéfice: 6 %
- TVA: 20 %

## T Équipements techniques

### TD Équipements pour cuisines et buanderies

#### TDP Plans de travail

**TDP040** U Plan de travail en grès porcelainé.
Plan de travail en grès porcelainé, de 10 mm d'épaisseur, 350 cm de longueur et 60 cm de largeur, bord avec chant frontal en angle de 3 cm de largeur, et réalisation de 1 ouverture. Comprend le matériel auxiliaire pour fixation d'un plan de travail et le mastic pour le scellement des joints.
Inclut: Implantation et tracé du plan de travail. Mise en place et fixation des supports et des ancrages. Mise en place, ajustement et fixation des pièces qui composent le plan de travail. Résolution des coins et des rencontres. Fixation du chant au plan de travail. Scellement des joints. Nettoyage des restes excédants.
Critère pour le métré: Nombre d'unités prévues, selon documentation graphique du Projet. Les coins n'ont pas été dupliqués dans le métré de la longueur du plan de travail.
Critère pour le mémoire: On mesurera le nombre d'unités réellement exécutées selon les spécifications du Projet.

| Code | U | Désignation | Quantité | Prix | Montant |
|---|---|---|---|---|---|
| mt19egl030a | m² | Plan de travail en grès porcelainé, de 10 mm d'épaisseur. (matériau) | 2.315 | 985.07 | 2280.437 |
| mt19ewa030sec | m | Réalisation d'un bord avec chant frontal placé en angle de 3 cm, de plan de travail céramique, sans inclure le prix du chant. (matériau) | 4.7 | 171.06 | 803.982 |
| mt19ewa010o | U | Réalisation d'un vide, dans un plan de travail de grès porcelainé. (matériau) | 1 | 376.45 | 376.450 |
| mt19ewa020 | U | Matériel auxiliaire pour la fixation d'un plan de travail. (matériau) | 3.5 | 120.88 | 423.080 |
| mt19egl035 | l | Mastic pour un usage intérieur, de couleur à choisir, de haute élasticité et consistance après le durcissement, à appliquer comme mortier-colle de fixation et jointoiement des éléments en grès porcelainé. (matériau) | 0.047 | 165.93 | 7.799 |
| mo011 | h | Compagnon professionnel III/CP2 monteur. (main-d'œuvre) | 5.198 | 64.2 | 333.712 |
| mo080 | h | Ouvrier professionnel II/OP monteur. (main-d'œuvre) | 5.413 | 55.31 | 299.393 |
| % | % | Frais de chantier des unités d'ouvrage | 2 % | 4524.853 | 90.497 |
|  |  | Coûts directs |  |  | 4615.350 |

Déchets:
- pose: mt19egl030a Plan de travail en grès porcelainé, de 10 mm d'épaisseur; facteur de déchet 0.0145528

## Ressources

**mt19egl030a** m² Plan de travail en grès porcelainé, de 10 mm d'épaisseur
Données techniques: Coût énergétique 293.592 MJ; Émission de CO2 14.368 kg; Code CED 17 01 03; Masse de l'élément 25 kg; Volume 0.02 m3
Déchets:
- emballage: re150101 Emballages en papier et en carton. (composant de déchet); quantité 0.211 kg; Code CED 15 01 01; Masse de l'élément 1 kg; Volume 0.001333 m3
- emballage: re170201 Bois. (composant de déchet); quantité 0.033 kg; Code CED 17 02 01; Masse de l'élément 1 kg; Volume 0.000909 m3
