# Collecteur

- Propriété du fichier: CYPE Ingenieros S.A.
- Format: FIEBDC-3/2016
- Logiciel: Générateur de prix de la construction. CYPE Ingenieros, S.A.
- Date: 06/11/2024
- Zone géographique: Maroc
- Devise: MAD
- Coûts indirects: 3 %
- Frais généraux: 13 %
- Bénéfice: 6 %
- TVA: 20 %

## T Équipements techniques

### TG Installations de gaz

#### TGI Installation intérieure

**TGI050** U Collecteur.
Collecteur en cuivre, avec entrée de 3/4" de diamètre et trois dérivations de 3/4" de diamètre, pour union vissée et manomètre en acier inoxydable. Comprend, les éléments de montage et les autres accessoires nécessaires à son bon fonctionnement.
Inclut: Implantation. Mise en place et fixation du collecteur. Montage, connexion et contrôle de son bon fonctionnement.
Critère pour le métré: Nombre d'unités prévues, selon documentation graphique du Projet.
Critère pour le mémoire: On mesurera le nombre d'unités réellement exécutées selon les spécifications du Projet.

| Code | U | Désignation | Quantité | Prix | Montant |
|---|---|---|---|---|---|
| mt43acc010b | U | Collecteur en cuivre, avec entrée de 3/4" de diamètre et trois dérivations de 3/4" de diamètre, pour union vissée. (matériau) | 1 | 864.98 | 864.980 |
| mt43acc020 | U | Manomètre en acier inoxydable pour une pression de 0 à 600 mbar, de 100 mm de diamètre, filet de connexion de 1/2" et précision du 0,5%. (matériau) | 1 | 1082.67 | 1082.670 |
| mo010 | h | Compagnon professionnel III/CP2 installateur de gaz. (main-d'œuvre) | 0.352 | 59.53 | 20.955 |
| mo109 | h | Ouvrier professionnel II/OP installateur de gaz. (main-d'œuvre) | 0.352 | 51.22 | 18.029 |
| % | % | Frais de chantier des unités d'ouvrage | 2 % | 1986.634 | 39.733 |
|  |  | Coûts directs |  |  | 2026.367 |

## Ressources

**mt43acc010b** U Collecteur en cuivre, avec entrée de 3/4" de diamètre et trois dérivations de 3/4" de diamètre, pour union vissée
Données techniques: Coût énergétique 24.735 MJ; Émission de CO2 0.537 kg
Déchets:
- emballage: re150101 Emballages en papier et en carton. (composant de déchet); quantité 0.072 kg; Code CED 15 01 01; Masse de l'élément 1 kg; Volume 0.001333 m3

**mt43acc020** U Manomètre en acier inoxydable pour une pression de 0 à 600 mbar
Données techniques: Coût énergétique 11.944 MJ; Émission de CO2 1.811 kg
Déchets:
- emballage: re150101 Emballages en papier et en carton; quantité 0.072 kg
