# Cadre en saillie pour appareillage

- Propriété du fichier: CYPE Ingenieros S.A.
- Format: FIEBDC-3/2016
- Logiciel: Générateur de prix de la construction. CYPE Ingenieros, S.A.
- Date: 06/11/2024
- Zone géographique: Maroc
- Devise: MAD
- Coûts indirects: 3 %
- Frais généraux: 13 %
- Bénéfice: 6 %
- TVA: 20 %

## T Équipements techniques

### TL Installations électriques

#### TLL Appareillage

**TLL030** U Cadre en saillie pour appareillage.
Cadre universel 1 poste, en plastique ABS autoextinguible, sans halogènes, de 93x93x42 mm, couleur blanche, avec degrés de protection IP30 et IK07, selon IEC 60439. Installation en saillie. Comprend les vis de fixation au parement.
Inclut: Implantation. Montage. Mise en place et fixation.
Critère pour le métré: Nombre d'unités prévues, selon documentation graphique du Projet.
Critère pour le mémoire: On mesurera le nombre d'unités réellement exécutées selon les spécifications du Projet.

| Code | U | Désignation | Quantité | Prix | Montant |
|---|---|---|---|---|---|
| mt33cmg030a | U | Cadre universel en saillie 1 poste, en plastique ABS autoextinguible, sans halogènes, de 93x93x42 mm, couleur blanche, avec degrés de protection IP30 et IK07, selon IEC 60439, y compris les vis de fixation au parement et les vis de fixation du mécanisme. (matériau) | 1 | 27.11 | 27.110 |
| mo003 | h | Compagnon professionnel III/CP2 électricien. (main-d'œuvre) | 0.11 | 59.53 | 6.548 |
| % | % | Frais de chantier des unités d'ouvrage | 2 % | 33.658 | 0.673 |
|  |  | Coûts directs |  |  | 34.331 |
