# Tuyauterie multicouche en polyéthylène réticulé/aluminium/polyéthylène (PE-X/Al/PE), pré-isolée thermiquement

- Propriété du fichier: CYPE Ingenieros S.A.
- Format: FIEBDC-3/2016
- Logiciel: Générateur de prix de la construction. CYPE Ingenieros, S.A.
- Date: 06/11/2024
- Zone géographique: Maroc
- Devise: MAD
- Coûts indirects: 3 %
- Frais généraux: 13 %
- Bénéfice: 6 %
- TVA: 20 %

## T Équipements techniques

### TN Canalisations pour fluides

#### TNU Multicouches, pré-isolées

**TNU010** m Tuyauterie multicouche en polyéthylène réticulé/aluminium/polyéthylène (PE-X/Al/PE), pré-isolée thermiquement.
Tuyauterie constituée de tube multicouche en polyéthylène réticulé/aluminium/polyéthylène (PE-X/Al/PE), de 16 mm de diamètre extérieur et 2 mm d'épaisseur, série 4, classe 1-2-5/8 bar et classe 4/10 bar, fourni en rouleaux, avec isolation thermique de 6 mm d'épaisseur et couche de protection. Installation en surface. Comprend le matériau auxiliaire pour le montage et la fixation à l'ouvrage, les accessoires et les pièces spéciales.
Inclut: Implantation. Mise en place et fixation des tuyaux, des accessoires et des pièces spéciales.
Critère pour le métré: Longueur mesurée selon documentation graphique du Projet.
Critère pour le mémoire: On mesurera la longueur réellement exécutée selon les spécifications du Projet.

| Code | U | Désignation | Quantité | Prix | Montant |
|---|---|---|---|---|---|
| mt37tpf435a | U | Matériau auxiliaire pour montage et fixation à l'ouvrage des tuyaux multicouche en polyéthylène réticulé/aluminium/polyéthylène (PE-X/Al/PE), avec isolation thermique, de 16 de diamètre extérieur. (matériau) | 1 | 2.25 | 2.250 |
| mt37tpf035ag | m | Tube multicouche en polyéthylène réticulé/aluminium/polyéthylène (PE-X/Al/PE), de 16 mm de diamètre extérieur et 2 mm d'épaisseur, série 4, classe 1-2-5/8 bar et classe 4/10 bar, fourni en rouleaux, avec isolation thermique de 6 mm d'épaisseur et couche de protection, selon NF EN ISO 21003-2, avec le prix augmenté de 30% pour cause d'accessoires et pièces spéciales. (matériau) | 1 | 58.46 | 58.460 |
| mo008 | h | Compagnon professionnel III/CP2 plombier. (main-d'œuvre) | 0.033 | 59.53 | 1.964 |
| mo107 | h | Ouvrier professionnel II/OP plombier. (main-d'œuvre) | 0.033 | 51.22 | 1.690 |
| % | % | Frais de chantier des unités d'ouvrage | 2 % | 64.364 | 1.287 |
|  |  | Coûts directs |  |  | 65.651 |
