# Tuyauterie multicouche en polyéthylène résistant à la température/aluminium/polyéthylène résistant à la température (PE-RT/Al/PE-RT), pré-isolée thermiquement, "UPONOR"

- Propriété du fichier: CYPE Ingenieros S.A.
- Format: FIEBDC-3/2016
- Logiciel: Générateur de prix de la construction. CYPE Ingenieros, S.A.
- Date: 12/06/2025
- Zone géographique: Maroc
- Devise: MAD
- Coûts indirects: 3 %
- Frais généraux: 13 %
- Bénéfice: 6 %
- TVA: 20 %

## T Équipements techniques

### TN Canalisations pour fluides

#### TNU Multicouches, pré-isolées

**TNU040** m Tuyauterie multicouche en polyéthylène résistant à la température/aluminium/polyéthylène résistant à la température (PE-RT/Al/PE-RT), pré-isolée thermiquement, "UPONOR".
Tuyauterie pré-isolée thermiquement, constituée de tube multicouche en polyéthylène résistant à la température/aluminium/polyéthylène résistant à la température (PE-RT/Al/PE-RT), avec le couvercle en aluminium sans soudure, de 16 mm de diamètre extérieur et 2,0 mm d'épaisseur, couleur blanche, avec isolation thermique de 6 mm d'épaisseur, modèle Uni Pipe PLUS Preaislado S6 WLS 035 "UPONOR", fourni en rouleaux. Installation en surface. Comprend le matériel auxiliaire pour le montage et la fixation à l'ouvrage, les accessoires et les pièces spéciales.
Inclut: Implantation. Mise en place et fixation des tuyaux, des accessoires et des pièces spéciales.
Critère pour le métré: Longueur mesurée selon documentation graphique du Projet.
Critère pour le mémoire: On mesurera la longueur réellement exécutée selon les spécifications du Projet.

| Code | U | Désignation | Quantité | Prix | Montant |
|---|---|---|---|---|---|
| mt37tpu435d | U | Matériel auxiliaire pour le montage et la fixation à l'ouvrage des tuyaux multicouche en polyéthylène résistant à la température/aluminium/polyéthylène résistant à la température (PE-RT/Al/PE-RT), avec isolation thermique, modèle Uni Pipe PLUS Preaislado "UPONOR", de 16 mm de diamètre extérieur. (matériau) | 1 | 3.85 | 3.850 |
| mt37tpu035gg | m | Tube multicouche en polyéthylène résistant à la température/aluminium/polyéthylène résistant à la température (PE-RT/Al/PE-RT), avec le couvercle en aluminium sans soudure, de 16 mm de diamètre extérieur et 2,0 mm d'épaisseur, couleur blanche, avec isolation thermique de 6 mm d'épaisseur, modèle Uni Pipe PLUS Preaislado S6 WLS 035 "UPONOR", fourni en rouleaux, selon NF EN ISO 21003-2, avec le prix augmenté de 30% pour cause d'accessoires et pièces spéciales. (matériau) | 1 | 100 | 100.000 |
| mo008 | h | Compagnon professionnel III/CP2 plombier. (main-d'œuvre) | 0.033 | 64.2 | 2.119 |
| mo107 | h | Ouvrier professionnel II/OP plombier. (main-d'œuvre) | 0.033 | 55.25 | 1.823 |
| % | % | Frais de chantier des unités d'ouvrage | 2 % | 107.792 | 2.156 |
|  |  | Coûts directs |  |  | 109.948 |

Déchets:
- pose: mt37tpu035gg; facteur de déchet 0.0271802

## Ressources

**mt37tpu035gg** m Tube multicouche en polyéthylène résistant à la température/aluminium/polyéthylène résistant à la température
Données techniques: Coût énergétique 14.320 MJ; Émission de CO2 0.660 kg; Code CED 17 02 03; Masse de l'élément 0.111 kg; Volume 0.000185 m3
