# Regard

- Propriété du fichier: CYPE Ingenieros S.A.
- Format: FIEBDC-3/2016
- Logiciel: Générateur de prix de la construction. CYPE Ingenieros, S.A.
- Date: 19/06/2024
- Zone géographique: Maroc
- Devise: MAD
- Coûts indirects: 3 %
- Frais généraux: 13 %
- Bénéfice: 6 %
- TVA: 20 %

## T Équipements techniques

### TP Installations de distribution de l'eau

#### TPA Accessoires

**TPA090** U Regard.
Formation de regard enterré, de dimensions intérieures 68x58x120 cm, construit en maçonnerie de brique perforée en terre cuite, de 1/2 pied d'épaisseur, pose avec du mortier de ciment, confectionné sur chantier, dosage 1:6, sur dallage en béton massif BCN: CPJ-CEM II/A 32,5 ES - TP - B 35 - 15/25 - E: 5b - NA - P 18-305 de 15 cm d'épaisseur, enduit et repassé intérieurement avec du mortier de ciment, confectionné sur chantier, avec adjuvant hydrofuge, dosage 1:3 en formant des arêtes et des coins arrondis, fermeture supérieure avec couvercle préfabriqué de béton armé, pour l'hébergement de la vanne. Comprend le mortier pour le scellement des joints.
Critère d'évaluation économique: Le prix ne comprend la vanne, l'excavation ni le remblai de l'arrière.
Inclut: Implantation. Coulage et compactage du béton pour la réalisation du dallage. Réalisation des parois maçonnées avec des briques, préalablement humidifiées, placées avec du mortier. Enduit et repassage avec du mortier, en arrondissant les angles, du fond et des parois intérieures du regard. Connexion des tubes au regard. Mise en place du couvercle.
Critère pour le métré: Nombre d'unités prévues, selon documentation graphique du Projet.
Critère pour le mémoire: On mesurera le nombre d'unités réellement exécutées selon les spécifications du Projet.

| Code | U | Désignation | Quantité | Prix | Montant |
|---|---|---|---|---|---|
| mt10hmf040djnf | m³ | Béton non armé prêt à l'emploi BCN: CPJ-CEM II/A 32,5 ES - TP - B 35 - 15/25 - E: 5b - NA - P 18-305. (matériau) | 0.191 | 1109.9 | 211.991 |
| mt04lpc010d | U | Brique perforée en terre cuite (gero), à revêtir, 29x14x10 cm, pour utilisation en maçonnerie protégée (pièce en P), densité 805 kg/m³, selon NF EN 771-1. (matériau) | 89 | 4.49 | 399.610 |
| mt08aaa010a | m³ | Eau. (matériau) | 0.018 | 17.79 | 0.320 |
| mt01arg005a | t | Sable de carrière, pour mortier confectionné sur le chantier. (matériau) | 0.14 | 190.71 | 26.699 |
| mt08cem000a | kg | Ciment gris en sacs. (matériau) | 32.864 | 1.29 | 42.395 |
| mt08adt010 | kg | Adjuvant hydrofuge pour imperméabilisation des mortiers ou des bétons. (matériau) | 0.461 | 14.23 | 6.560 |
| mt11arf010d | U | Couvercle en béton armé préfabriqué, 85x75x5 cm. (matériau) | 1 | 322.79 | 322.790 |
| mq06hor010 | h | Bétonnière électrique avec une capacité de gâchage de 160 l. (matériel) | 0.063 | 30.11 | 1.897 |
| mo020 | h | Compagnon professionnel III/CP2 construction. (main-d'œuvre) | 2.202 | 57.66 | 126.967 |
| mo113 | h | Ouvrier d'exécution I/OE1 construction. (main-d'œuvre) | 2.36 | 48.31 | 114.012 |
| % | % | Frais de chantier des unités d'ouvrage | 2 % | 1253.241 | 25.065 |
|  |  | Coûts directs |  |  | 1278.306 |

Déchets:
- pose: mt10hmf040djnf Béton non armé prêt à l'emploi BCN: CPJ-CEM II/A 32,5 ES - TP - B 35 - 15/25 - E: 5b - NA - P 18-305; facteur de déchet 0.00139171
- pose: mt04lpc010d; facteur de déchet 0.0218401
- pose: mt01arg005a Sable de carrière, pour mortier confectionné sur le chantier; facteur de déchet 0.00501329
- pose: mt08cem000a Ciment gris en sacs; facteur de déchet 0.00756
- pose: mt08adt010 Adjuvant hydrofuge pour imperméabilisation des mortiers ou des bétons; facteur de déchet 0.055

## Ressources

**mt10hmf040djnf** m³ Béton non armé prêt à l'emploi BCN: CPJ-CEM II/A 32,5 ES - TP - B 35 - 15/25 - E: 5b - NA - P 18-305
Données techniques: Coût énergétique 2208.000 MJ; Émission de CO2 253.000 kg; Code CED 17 01 01; Masse de l'élément 2300 kg; Volume 1.533333 m3

**mt04lpc010d** U Brique perforée en terre cuite (gero)
Données techniques: Coût énergétique 11.922 MJ; Émission de CO2 0.758 kg; Code CED 17 01 02; Masse de l'élément 3.27 kg; Volume 0.002616 m3
Déchets:
- emballage: re170201 Bois. (composant de déchet); quantité 0.017 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt08adt010** kg Adjuvant hydrofuge pour imperméabilisation des mortiers ou des bétons
Données techniques: Coût énergétique 71.130 MJ; Émission de CO2 2.824 kg; Code CED 17 09 04; Masse de l'élément 1 kg; Volume 0.000667 m3
Déchets:
- emballage: re170203 Plastique; quantité 0.032 kg
