# Installation intérieure pour usages complémentaires

- Propriété du fichier: CYPE Ingenieros S.A.
- Format: FIEBDC-3/2016
- Logiciel: Générateur de prix de la construction. CYPE Ingenieros, S.A.
- Date: 28/10/2025
- Zone géographique: Maroc
- Devise: MAD
- Coûts indirects: 3 %
- Frais généraux: 13 %
- Bénéfice: 6 %
- TVA: 20 %

## T Équipements techniques

### TP Installations de distribution de l'eau

#### TPI Installation intérieure

**TPI100** U Installation intérieure pour usages complémentaires.
Installation intérieure de plomberie pour usages complémentaires pour raccorder: lavoir, réalisée avec un tube de polyéthylène réticulé (PE-X), pour le réseau d'eau froide et chaud qui connecte la déviation particulière ou une de ses ramifications avec chacun des appareils sanitaires, avec les diamètres nécessaires pour chaque point de service. Comprend vanne de passage à quart humide pour l'arrêt d'approvisionnement en eau, de polyéthylène réticulé (PE-X), le matériel auxiliaire pour le montage et la fixation à l'ouvrage, déviation particulière, accessoires de déviations.
Critère d'évaluation économique: Le prix ne comprend pas les travaux auxiliaires de maçonnerie pour installations.
Inclut: Implantation. Mise en place et fixation des tuyauteries et des vannes.
Critère pour le métré: Nombre d'unités prévues, selon documentation graphique du Projet.
Critère pour le mémoire: On mesurera le nombre d'unités réellement exécutées selon les spécifications du Projet.

| Code | U | Désignation | Quantité | Prix | Montant |
|---|---|---|---|---|---|
| mt37tpu400b | U | Matériel auxiliaire pour le montage et la fixation à l'ouvrage des tuyaux en polyéthylène réticulé (PE-Xa), série 5, de 20 mm de diamètre extérieur. (matériau) | 25.4 | 1.86 | 47.244 |
| mt37tpu010bg | m | Tube en polyéthylène réticulé (PE-Xa), série 5, de 20 mm de diamètre extérieur, PN=6 atm et 1,9 mm d'épaisseur, fourni en rouleaux, selon NF EN ISO 15875-2, avec le prix augmenté de 30% pour cause d'accessoires et pièces spéciales. (matériau) | 25.4 | 48.36 | 1228.344 |
| mt37avu022b | U | Vanne à sphère, en laiton, de 20 mm de diamètre. (matériau) | 2 | 330.92 | 661.840 |
| mo008 | h | Compagnon professionnel III/CP2 plombier. (main-d'œuvre) | 5.449 | 64.2 | 349.826 |
| mo107 | h | Ouvrier professionnel II/OP plombier. (main-d'œuvre) | 5.449 | 55.25 | 301.057 |
| % | % | Frais de chantier des unités d'ouvrage | 2 % | 2588.311 | 51.766 |
|  |  | Coûts directs |  |  | 2640.077 |

Déchets:
- pose: mt37tpu010bg; facteur de déchet 0.0165049

## Ressources

**mt37tpu010bg** m Tube en polyéthylène réticulé (PE-Xa)
Données techniques: Coût énergétique 12.629 MJ; Émission de CO2 0.462 kg; Code CED 17 02 03; Masse de l'élément 0.103 kg; Volume 0.000172 m3
Déchets:
- emballage: re150101 Emballages en papier et en carton. (composant de déchet); quantité 0.004 kg; Code CED 15 01 01; Masse de l'élément 1 kg; Volume 0.001333 m3
- emballage: re170201 Bois. (composant de déchet); quantité 0.012 kg; Code CED 17 02 01; Masse de l'élément 1 kg; Volume 0.000909 m3
- emballage: re170203 Plastique. (composant de déchet); quantité 0.001 kg; Code CED 17 02 03; Masse de l'élément 1 kg; Volume 0.001667 m3

**mt37avu022b** U Vanne à sphère, en laiton, de 20 mm de diamètre
Données techniques: Coût énergétique 720.409 MJ; Émission de CO2 48.441 kg
Déchets:
- emballage: re150101 Emballages en papier et en carton; quantité 0.072 kg
