# Prise de surface de fin de réseau de dispersion

- Propriété du fichier: CYPE Ingenieros S.A.
- Format: FIEBDC-3/2016
- Logiciel: Générateur de prix de la construction. CYPE Ingenieros, S.A.
- Date: 28/10/2025
- Zone géographique: Maroc
- Devise: MAD
- Coûts indirects: 3 %
- Frais généraux: 13 %
- Bénéfice: 6 %
- TVA: 20 %

## T Équipements techniques

### TT Installations de télécommunication

#### TTH Réseaux de câbles de cuivre

**TTH040** U Prise de surface de fin de réseau de dispersion.
Prise de surface de fin de réseau de dispersion constituée de connecteur femelle type RJ-45 de 8 contacts, catégorie 6 et boîte en saillie, de 47x64,5x25,2 mm, couleur blanche.
Inclut: Mise en place. Connexion et contrôle de son bon fonctionnement.
Critère pour le métré: Nombre d'unités prévues, selon documentation graphique du Projet.
Critère pour le mémoire: On mesurera le nombre d'unités réellement exécutées selon les spécifications du Projet.

| Code | U | Désignation | Quantité | Prix | Montant |
|---|---|---|---|---|---|
| mt40mta050a | U | Prise de surface simple constituée de connecteur femelle type RJ-45 de 8 contacts, catégorie 6 et boîte en saillie, de 47x64,5x25,2 mm, couleur blanche. (matériau) | 1 | 146.9 | 146.900 |
| mo001 | h | Compagnon professionnel III/CP2 installateur en télécommunications. (main-d'œuvre) | 0.198 | 64.2 | 12.712 |
| % | % | Frais de chantier des unités d'ouvrage | 2 % | 159.612 | 3.192 |
|  |  | Coûts directs |  |  | 162.804 |

## Ressources

**mt40mta050a** U Prise de surface simple constituée de connecteur femelle type RJ-45 de 8 contacts
Données techniques: Coût énergétique 4.257 MJ; Émission de CO2 0.232 kg
Déchets:
- emballage: re150101 Emballages en papier et en carton. (composant de déchet); quantité 0.072 kg; Code CED 15 01 01; Masse de l'élément 1 kg; Volume 0.001333 m3
